# WC avec réservoir haut

- Propriété du fichier: CYPE Ingenieros S.A.
- Format: FIEBDC-3/2016
- Logiciel: Générateur de prix de la construction. CYPE Ingenieros, S.A.
- Date: 07/11/2024
- Zone géographique: Algérie
- Devise: DZD
- Coûts indirects: 3 %
- Frais généraux: 13 %
- Bénéfice: 6 %
- TVA: 19 %

## T Équipements techniques

### TB Équipements sanitaires

#### TBQ Équipements et accessoires PMR

**TBQ050** U WC avec réservoir haut.
Cuvette de WC à réservoir haut, en porcelaine sanitaire, à adosser au mur, couleur blanche, avec chasse d'eau de WC visible, avec bouton-poussoir dans la paroi, en ABS blanc, lunette de WC extractible et antidérapante, avec possibilité d'utilisation comme bidet; pour fixer au sol avec 4 points d'ancrage. Comprend le silicone pour le scellement des joints.
Inclut: Implantation. Mise en place et fixation de l'appareil. Montage de la bonde. Connexion au réseau d'évacuation. Montage de la robinetterie. Connexion au réseau d'eau froide. Contrôle de son bon fonctionnement. Scellement des joints.
Critère pour le métré: Nombre d'unités prévues, selon documentation graphique du Projet.
Critère pour le mémoire: On mesurera le nombre d'unités réellement mises en place selon les spécifications du Projet.

| Code | U | Désignation | Quantité | Prix | Montant |
|---|---|---|---|---|---|
| mt30ipp010aa | U | Cuvette de WC à réservoir haut, en porcelaine sanitaire, à adosser au mur, couleur blanche, avec chasse d'eau de WC visible, avec bouton-poussoir dans la paroi, en ABS blanc, lunette de WC extractible et antidérapante, avec possibilité d'utilisation comme bidet; pour fixer au sol avec 4 points d'ancrage. (matériau) | 1 | 126138.31 | 126138.310 |
| mt30www005 | U | Cartouche de 300 ml de silicone acide monocomposant, fongicide, pour le scellement des joints en milieux humides. (matériau) | 0.012 | 1497.23 | 17.967 |
| mo008 | h | Compagnon professionnel III/CP2 plombier. (main-d'œuvre) | 1.479 | 719.99 | 1064.865 |
| % | % | Frais de chantier des unités d'ouvrage | 2 % | 127221.142 | 2544.423 |
|  |  | Coûts directs |  |  | 129765.565 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
