# Luminaire pour hôpital. Installation encastrée

- Propriété du fichier: CYPE Ingenieros S.A.
- Format: FIEBDC-3/2016
- Logiciel: Générateur de prix de la construction. CYPE Ingenieros, S.A.
- Date: 25/06/2024
- Zone géographique: Algérie
- Devise: DZD
- Coûts indirects: 3 %
- Frais généraux: 13 %
- Bénéfice: 6 %
- TVA: 19 %

## T Équipements techniques

### TE Éclairage

#### TEI Équipements intérieurs

**TEI050** U Luminaire pour hôpital. Installation encastrée.
Luminaire carré pour hôpital, de plafond, en tôle d'acier, finition thermo-émaillée, de couleur blanche finition mate, avec traitement antibactérien, régulation DALI, de 70 W, alimentation à 220/240 V et 50-60 Hz, de 600x600x90 mm, avec lampe LED, température de couleur 4000 K, optique constitué de réflecteur à rendement élevé, faisceau de lumière extensif 82°, diffuseur microprismatique à haute transparence, fermeture optique avec verre de sécurité trempé, cadre de recouvrement en aluminium extrudé, taux d'éblouissement unifié inférieur à 19, indice de reproduction chromatique supérieure à 80, flux lumineux 6410 lumens, degré de protection IP65, avec système de fixation et barrettes de dominos. Installation encastrée.
Critère d'évaluation économique: Le prix ne comprend pas les travaux auxiliaires de maçonnerie pour installations.
Inclut: Implantation. Montage, connexion et contrôle de son bon fonctionnement.
Critère pour le métré: Nombre d'unités prévues, selon documentation graphique du Projet.
Critère pour le mémoire: On mesurera le nombre d'unités réellement exécutées selon les spécifications du Projet.

| Code | U | Désignation | Quantité | Prix | Montant |
|---|---|---|---|---|---|
| mt34lle180J | U | Luminaire carré pour hôpital, de plafond, en tôle d'acier, finition thermo-émaillée, de couleur blanche finition mate, avec traitement antibactérien, régulation DALI, de 70 W, alimentation à 220/240 V et 50-60 Hz, de 600x600x90 mm, avec lampe LED, température de couleur 4000 K, optique constitué de réflecteur à rendement élevé, faisceau de lumière extensif 82°, diffuseur microprismatique à haute transparence, fermeture optique avec verre de sécurité trempé, cadre de recouvrement en aluminium extrudé, taux d'éblouissement unifié inférieur à 19, indice de reproduction chromatique supérieure à 80, flux lumineux 6410 lumens, degré de protection IP65, avec système de fixation et barrettes de dominos, à encastrer. (matériau) | 1 | 144335.47 | 144335.470 |
| mo003 | h | Compagnon professionnel III/CP2 électricien. (main-d'œuvre) | 0.284 | 717.33 | 203.722 |
| mo102 | h | Ouvrier professionnel II/OP électricien. (main-d'œuvre) | 0.284 | 520.85 | 147.921 |
| % | % | Frais de chantier des unités d'ouvrage | 2 % | 144687.113 | 2893.742 |
|  |  | Coûts directs |  |  | 147580.855 |

## Ressources

**mt34lle180J** U Luminaire carré pour hôpital
Données techniques: Coût énergétique 1207.977 MJ; Émission de CO2 75.774 kg
Déchets:
- emballage: re150101 Emballages en papier et en carton. (composant de déchet); quantité 0.7 kg; Code CED 15 01 01; Masse de l'élément 1 kg; Volume 0.001333 m3
- emballage: re170201 Bois. (composant de déchet); quantité 0.17 kg; Code CED 17 02 01; Masse de l'élément 1 kg; Volume 0.000909 m3
- emballage: re170203 Plastique. (composant de déchet); quantité 0.015 kg; Code CED 17 02 03; Masse de l'élément 1 kg; Volume 0.001667 m3
