# Luminaire de secours avec lampe LED, dans des zones communes

- Propriété du fichier: CYPE Ingenieros S.A.
- Format: FIEBDC-3/2016
- Logiciel: Générateur de prix de la construction. CYPE Ingenieros, S.A.
- Date: 25/06/2024
- Zone géographique: Algérie
- Devise: DZD
- Coûts indirects: 3 %
- Frais généraux: 13 %
- Bénéfice: 6 %
- TVA: 19 %

## T Équipements techniques

### TI Protections contre les incendies

#### TIE Éclairage d'urgence

**TIE040** U Luminaire de secours avec lampe LED, dans des zones communes.
Luminaire de secours, permanent ou non permanent, de 4 W, avec lampe LED non remplaçable, flux lumineux 200 lumens, carcasse de 210x110x41 mm, isolation classe II, degrés de protection IP42 et IK07, avec batteries de Ni-Cd, autonomie de 1 h, alimentation à 220/240 V et 50-60 Hz et témoin lumineux indicateur de charge couleur verte, dans des zones communes. Installation en surface. Comprend les accessoires et les éléments de fixation.
Inclut: Implantation. Fixation et nivellement. Montage, connexion et contrôle de son bon fonctionnement.
Critère pour le métré: Nombre d'unités prévues, selon documentation graphique du Projet.
Critère pour le mémoire: On mesurera le nombre d'unités réellement exécutées selon les spécifications du Projet.

| Code | U | Désignation | Quantité | Prix | Montant |
|---|---|---|---|---|---|
| mt34aem110c | U | Luminaire de secours, permanent ou non permanent, de 4 W, avec lampe LED non remplaçable, flux lumineux 200 lumens, carcasse de 210x110x41 mm, isolation classe II, degrés de protection IP42 et IK07, avec batteries de Ni-Cd, autonomie de 1 h, alimentation à 220/240 V et 50-60 Hz et témoin lumineux indicateur de charge couleur verte. Comprend les accessoires et les éléments de fixation. (matériau) | 1 | 14378.04 | 14378.040 |
| mo003 | h | Compagnon professionnel III/CP2 électricien. (main-d'œuvre) | 0.171 | 717.33 | 122.663 |
| mo102 | h | Ouvrier professionnel II/OP électricien. (main-d'œuvre) | 0.171 | 520.85 | 89.065 |
| % | % | Frais de chantier des unités d'ouvrage | 2 % | 14589.768 | 291.795 |
|  |  | Coûts directs |  |  | 14881.563 |

## Ressources

**mt34aem110c** U Luminaire de secours
Données techniques: Coût énergétique 95.697 MJ; Émission de CO2 5.143 kg
Déchets:
- emballage: re150101 Emballages en papier et en carton. (composant de déchet); quantité 0.113 kg; Code CED 15 01 01; Masse de l'élément 1 kg; Volume 0.001333 m3
- emballage: re170203 Plastique. (composant de déchet); quantité 0.057 kg; Code CED 17 02 03; Masse de l'élément 1 kg; Volume 0.001667 m3
