# Luminaire de secours avec lampe LED, dans des zones communes

- Propriété du fichier: CYPE Ingenieros S.A.
- Format: FIEBDC-3/2016
- Logiciel: Générateur de prix de la construction. CYPE Ingenieros, S.A.
- Date: 25/06/2024
- Zone géographique: Algérie
- Devise: DZD
- Coûts indirects: 3 %
- Frais généraux: 13 %
- Bénéfice: 6 %
- TVA: 19 %

## T Équipements techniques

### TI Protections contre les incendies

#### TIE Éclairage d'urgence

**TIE040** U Luminaire de secours avec lampe LED, dans des zones communes.
Luminaire de secours, avec autotest, de 1,7 W, avec lampe LED non remplaçable, flux lumineux 200 lumens, carcasse de 210x110x41 mm, isolation classe II, degrés de protection IP42 et IK07, avec batteries de Ni-Cd, autonomie de 1 h, alimentation à 220/240 V et 50-60 Hz et témoin lumineux indicateur de charge couleur verte, dans des zones communes. Installation encastrée. Comprend les accessoires et les éléments de fixation.
Critère d'évaluation économique: Le prix ne comprend pas les travaux auxiliaires de maçonnerie pour installations.
Inclut: Implantation. Fixation et nivellement. Montage, connexion et contrôle de son bon fonctionnement.
Critère pour le métré: Nombre d'unités prévues, selon documentation graphique du Projet.
Critère pour le mémoire: On mesurera le nombre d'unités réellement exécutées selon les spécifications du Projet.

| Code | U | Désignation | Quantité | Prix | Montant |
|---|---|---|---|---|---|
| mt34aem113h | U | Luminaire de secours, avec autotest, de 1,7 W, avec lampe LED non remplaçable, flux lumineux 200 lumens, carcasse de 210x110x41 mm, isolation classe II, degrés de protection IP42 et IK07, avec batteries de Ni-Cd, autonomie de 1 h, alimentation à 220/240 V et 50-60 Hz et témoin lumineux indicateur de charge couleur verte. Comprend les accessoires et les éléments de fixation. (matériau) | 1 | 19160.41 | 19160.410 |
| mo003 | h | Compagnon professionnel III/CP2 électricien. (main-d'œuvre) | 0.227 | 717.33 | 162.834 |
| mo102 | h | Ouvrier professionnel II/OP électricien. (main-d'œuvre) | 0.227 | 520.85 | 118.233 |
| % | % | Frais de chantier des unités d'ouvrage | 2 % | 19441.477 | 388.830 |
|  |  | Coûts directs |  |  | 19830.307 |

## Ressources

**mt34aem113h** U Luminaire de secours
Données techniques: Coût énergétique 96.369 MJ; Émission de CO2 5.188 kg
Déchets:
- emballage: re150101 Emballages en papier et en carton. (composant de déchet); quantité 0.127 kg; Code CED 15 01 01; Masse de l'élément 1 kg; Volume 0.001333 m3
- emballage: re170203 Plastique. (composant de déchet); quantité 0.064 kg; Code CED 17 02 03; Masse de l'élément 1 kg; Volume 0.001667 m3
