# Monte-charges

- Propriété du fichier: CYPE Ingenieros S.A.
- Format: FIEBDC-3/2016
- Logiciel: Générateur de prix de la construction. CYPE Ingenieros, S.A.
- Date: 07/11/2024
- Zone géographique: Algérie
- Devise: DZD
- Coûts indirects: 3 %
- Frais généraux: 13 %
- Bénéfice: 6 %
- TVA: 19 %

## T Équipements techniques

### TK Appareils élévateurs

#### TKC Monte-charges

**TKC010** U Monte-charges.
Monte-charge hydraulique pour 2000 kg, de 2 arrêts (6 m), de 2,85x5,1 m de plateforme, avec guides et deux pistons. Totalement monté, connecté et testé.
Inclut: Implantation. Installation du monte-charges. Connexion au réseau électrique.
Critère pour le métré: Nombre d'unités prévues, selon documentation graphique du Projet.
Critère pour le mémoire: On mesurera le nombre d'unités réellement exécutées selon les spécifications du Projet.

| Code | U | Désignation | Quantité | Prix | Montant |
|---|---|---|---|---|---|
| mt39mch010ga | U | Monte-charge hydraulique pour 2000 kg, de 2 arrêts (6 m), de 2,85x5,1 m de plateforme, avec guides et deux pistons. (matériau) | 1 | 4007131.66 | 4007131.660 |
| mo016 | h | Compagnon professionnel III/CP2 ascensoriste. (main-d'œuvre) | 73.361 | 719.99 | 52819.186 |
| mo085 | h | Ouvrier professionnel II/OP ascensoriste. (main-d'œuvre) | 73.361 | 522.78 | 38351.664 |
| % | % | Frais de chantier des unités d'ouvrage | 2 % | 4098302.510 | 81966.050 |
|  |  | Coûts directs |  |  | 4180268.560 |
