# Système d'alimentation sans interruption (ASI)

- Propriété du fichier: CYPE Ingenieros S.A.
- Format: FIEBDC-3/2016
- Logiciel: Générateur de prix de la construction. CYPE Ingenieros, S.A.
- Date: 17/09/2024
- Zone géographique: Algérie
- Devise: DZD
- Coûts indirects: 3 %
- Frais généraux: 13 %
- Bénéfice: 6 %
- TVA: 19 %

## T Équipements techniques

### TL Installations électriques

#### TLH Distribution électrique à haute disponibilité

**TLH010** U Système d'alimentation sans interruption (ASI).
Système d'alimentation sans interruption On-Line, de 30 kVA de puissance, pour alimentation triphasée, composé de rectificateur de courant et chargeur de batterie, batteries, inverseurs statiques électroniques, bypass et commutateur. Comprend les accessoires nécessaires à une installation correcte.
Inclut: Montage et fixation. Connexion et mise en marche.
Critère pour le métré: Nombre d'unités prévues, selon documentation graphique du Projet.
Critère pour le mémoire: On mesurera le nombre d'unités réellement exécutées selon les spécifications du Projet.

| Code | U | Désignation | Quantité | Prix | Montant |
|---|---|---|---|---|---|
| mt35sai010LT | U | Système d'alimentation sans interruption On-Line, de 30 kVA de puissance, pour alimentation triphasée, composé de rectificateur de courant et chargeur de batterie, batteries, inverseurs statiques électroniques, bypass et commutateur. (matériau) | 1 | 2504391.23 | 2504391.230 |
| mo003 | h | Compagnon professionnel III/CP2 électricien. (main-d'œuvre) | 4.55 | 717.33 | 3263.852 |
| mo102 | h | Ouvrier professionnel II/OP électricien. (main-d'œuvre) | 4.55 | 520.85 | 2369.868 |
| % | % | Frais de chantier des unités d'ouvrage | 2 % | 2510024.950 | 50200.499 |
|  |  | Coûts directs |  |  | 2560225.449 |
