# Boîte pour appareillage, encastrée

- Propriété du fichier: CYPE Ingenieros S.A.
- Format: FIEBDC-3/2016
- Logiciel: Générateur de prix de la construction. CYPE Ingenieros, S.A.
- Date: 07/11/2024
- Zone géographique: Algérie
- Devise: DZD
- Coûts indirects: 3 %
- Frais généraux: 13 %
- Bénéfice: 6 %
- TVA: 19 %

## T Équipements techniques

### TL Installations électriques

#### TLL Appareillage

**TLL010** U Boîte pour appareillage, encastrée.
Boîte universelle 1 poste, en plastique ABS autoextinguible, sans halogènes, associable (horizontal et vertical), de 70x70x42 mm, avec degrés de protection IP30 et IK07, selon IEC 60439. Installation encastrée.
Critère d'évaluation économique: Le prix ne comprend pas les travaux auxiliaires de maçonnerie.
Inclut: Implantation. Montage. Mise en place.
Critère pour le métré: Nombre d'unités prévues, selon documentation graphique du Projet.
Critère pour le mémoire: On mesurera le nombre d'unités réellement exécutées selon les spécifications du Projet.

| Code | U | Désignation | Quantité | Prix | Montant |
|---|---|---|---|---|---|
| mt33cmg010a | U | Boîte d'encastrement universelle 1 poste, en plastique ABS autoextinguible, sans halogènes, associable (horizontal et vertical), de 70x70x42 mm, avec degrés de protection IP30 et IK07, selon IEC 60439, y compris les vis de fixation du mécanisme. (matériau) | 1 | 73.06 | 73.060 |
| mo003 | h | Compagnon professionnel III/CP2 électricien. (main-d'œuvre) | 0.057 | 719.99 | 41.039 |
| % | % | Frais de chantier des unités d'ouvrage | 2 % | 114.099 | 2.282 |
|  |  | Coûts directs |  |  | 116.381 |
