# Pré-installation de compteur pour approvisionnement en eau potable

- Propriété du fichier: CYPE Ingenieros S.A.
- Format: FIEBDC-3/2016
- Logiciel: Générateur de prix de la construction. CYPE Ingenieros, S.A.
- Date: 25/06/2024
- Zone géographique: Algérie
- Devise: DZD
- Coûts indirects: 3 %
- Frais généraux: 13 %
- Bénéfice: 6 %
- TVA: 19 %

## T Équipements techniques

### TP Installations de distribution de l'eau

#### TPC Compteurs

**TPC010** U Pré-installation de compteur pour approvisionnement en eau potable.
Pré-installation de compteur général d'eau 4" DN 100 mm, mis en place dans armoire préfabriquée, connecté à la ramification d'arrivée et au tube d'alimentation, constituée de vanne d'arrivée à opercule en laiton fondu; robinet de vérification; clapet antipollution; clapet de non retour en laiton et robinet après compteur à opercule en laiton fondu. Comprend la serrure spéciale à ressort et les matériels et les produits complémentaires.
Critère d'évaluation économique: Le prix ne comprend pas le compteur d'eau.
Inclut: Implantation. Mise en place et fixation des accessoires et des pièces spéciales. Connexion et contrôle de son bon fonctionnement.
Critère pour le métré: Nombre d'unités prévues, selon documentation graphique du Projet.
Critère pour le mémoire: On mesurera le nombre d'unités réellement exécutées selon les spécifications du Projet.

| Code | U | Désignation | Quantité | Prix | Montant |
|---|---|---|---|---|---|
| mt37svc010w | U | Vanne à opercule en laiton fondu, à visser, de 4". (matériau) | 2 | 17681.8 | 35363.600 |
| mt37www060l | U | Clapet antipollution de bronze, avec tamis en acier inoxydable avec perforations de 0,5 mm de diamètre, avec filet de 4", pour une pression maximale de travail de 16 bar et une température maximale de 110°C. (matériau) | 1 | 18682.33 | 18682.330 |
| mt37sgl012c | U | Robinet de vérification en laiton, à visser, de 1". (matériau) | 1 | 1145.02 | 1145.020 |
| mt37svr010i | U | Clapet de non retour en laiton à visser de 4". (matériau) | 1 | 13916.43 | 13916.430 |
| mt37cir010d | U | Armoire en fibre de verre de 100x70x40 cm pour abriter un compteur individuel d'eau de 80 à 100 mm, pourvu d'une serrure spéciale pour carré de manoeuvre. (matériau) | 1 | 28643.66 | 28643.660 |
| mt37www010 | U | Produits complémentaires pour installations de plomberie. (matériau) | 1 | 168.92 | 168.920 |
| mo008 | h | Compagnon professionnel III/CP2 plombier. (main-d'œuvre) | 2.275 | 717.33 | 1631.926 |
| mo107 | h | Ouvrier professionnel II/OP plombier. (main-d'œuvre) | 1.137 | 520.85 | 592.206 |
| % | % | Frais de chantier des unités d'ouvrage | 4 % | 100144.092 | 4005.764 |
|  |  | Coûts directs |  |  | 104149.856 |

## Ressources

**mt37svc010w** U Vanne à opercule en laiton fondu, à visser, de 4"
Données techniques: Coût énergétique 1809.752 MJ; Émission de CO2 121.606 kg
Déchets:
- emballage: re150101 Emballages en papier et en carton. (composant de déchet); quantité 0.077 kg; Code CED 15 01 01; Masse de l'élément 1 kg; Volume 0.001333 m3

**mt37www060l** U Clapet antipollution de bronze
Données techniques: Coût énergétique 1759.342 MJ; Émission de CO2 71.885 kg
Déchets:
- emballage: re150101 Emballages en papier et en carton; quantité 0.078 kg

**mt37sgl012c** U Robinet de vérification en laiton, à visser, de 1"
Données techniques: Coût énergétique 61.534 MJ; Émission de CO2 4.191 kg
Déchets:
- emballage: re150101 Emballages en papier et en carton; quantité 0.072 kg

**mt37svr010i** U Clapet de non retour en laiton à visser de 4"
Données techniques: Coût énergétique 4269.550 MJ; Émission de CO2 286.803 kg
Déchets:
- emballage: re150101 Emballages en papier et en carton; quantité 0.074 kg
