# Câble de paires en cuivre

- Propriété du fichier: CYPE Ingenieros S.A.
- Format: FIEBDC-3/2016
- Logiciel: Générateur de prix de la construction. CYPE Ingenieros, S.A.
- Date: 17/09/2024
- Zone géographique: Algérie
- Devise: DZD
- Coûts indirects: 3 %
- Frais généraux: 13 %
- Bénéfice: 6 %
- TVA: 19 %

## T Équipements techniques

### TT Installations de télécommunication

#### TTH Réseaux de câbles de cuivre

**TTH030** m Câble de paires en cuivre.
Câble de 2 paires (2x2x0,51 mm), avec conducteur unifilaire en cuivre, isolation en polyéthylène et gaine extérieure en PVC non propagateur de la flamme de 4 mm de diamètre de couleur crème. Comprend les accessoires et les éléments de fixation.
Inclut: Pose des câbles.
Critère pour le métré: Longueur mesurée selon documentation graphique du Projet.
Critère pour le mémoire: On mesurera la longueur réellement exécutée selon les spécifications du Projet.

| Code | U | Désignation | Quantité | Prix | Montant |
|---|---|---|---|---|---|
| mt40mto100b | m | Câble de 2 paires (2x2x0,51 mm), avec conducteur unifilaire en cuivre, isolation en polyéthylène et gaine extérieure en PVC non propagateur de la flamme de 4 mm de diamètre de couleur crème. (matériau) | 1 | 107.65 | 107.650 |
| mo001 | h | Compagnon professionnel III/CP2 installateur en télécommunications. (main-d'œuvre) | 0.017 | 717.33 | 12.195 |
| mo056 | h | Ouvrier professionnel II/OP installateur en télécommunications. (main-d'œuvre) | 0.017 | 520.85 | 8.854 |
| % | % | Frais de chantier des unités d'ouvrage | 2 % | 128.699 | 2.574 |
|  |  | Coûts directs |  |  | 131.273 |

Déchets:
- pose: mt40mto100b; facteur de déchet 0.0165

## Ressources

**mt40mto100b** m Câble de 2 paires (2x2x0,51 mm)
Données techniques: Coût énergétique 0.920 MJ; Émission de CO2 0.072 kg; Code CED 17 04 11; Masse de l'élément 0.024 kg; Volume 0.000016 m3
Déchets:
- emballage: re150101 Emballages en papier et en carton. (composant de déchet); quantité 0.065 kg; Code CED 15 01 01; Masse de l'élément 1 kg; Volume 0.001333 m3
