# Mât pour fixation d'antennes

- Propriété du fichier: CYPE Ingenieros S.A.
- Format: FIEBDC-3/2016
- Logiciel: Générateur de prix de la construction. CYPE Ingenieros, S.A.
- Date: 25/06/2024
- Zone géographique: Algérie
- Devise: DZD
- Coûts indirects: 3 %
- Frais généraux: 13 %
- Bénéfice: 6 %
- TVA: 19 %

## T Équipements techniques

### TT Installations de télécommunication

#### TTX Réseaux de câbles co-axiaux

**TTX030** U Mât pour fixation d'antennes.
Mât pour fixation de 2 antennes, de tube en acier avec traitement anticorrosion, de 6 m de hauteur, 45 mm de diamètre et 2 mm d'épaisseur. Comprend le groupe de vents pour fixation du mât, les ancrages et les accessoires nécessaires pour être correctement installée.
Inclut: Implantation. Montage.
Critère pour le métré: Nombre d'unités prévues, selon documentation graphique du Projet.
Critère pour le mémoire: On mesurera le nombre d'unités réellement exécutées selon les spécifications du Projet.

| Code | U | Désignation | Quantité | Prix | Montant |
|---|---|---|---|---|---|
| mt40saf010ix | U | Mât pour fixation d'antennes, en tube d'acier avec traitement anticorrosion, de 3 m de hauteur, 45 mm de diamètre et 2 mm d'épaisseur, assemblage par emboîtement. Comprend les accessoires. (matériau) | 2 | 5440.29 | 10880.580 |
| mt40saf011r | U | Crochets d'accroche à l'ouvrage en L pour mât, pour mise en place en surface, de 500 mm de longueur et 4 mm d'épaisseur, avec collier. (matériau) | 2 | 1553.27 | 3106.540 |
| mt40saf050a | m | Câble en acier de 2 mm de diamètre, pour groupes de vent de fixation de mât. Comprend la plaque base, les ferrures et les tendeurs. (matériau) | 9 | 288.65 | 2597.850 |
| mo001 | h | Compagnon professionnel III/CP2 installateur en télécommunications. (main-d'œuvre) | 1.934 | 717.33 | 1387.316 |
| mo056 | h | Ouvrier professionnel II/OP installateur en télécommunications. (main-d'œuvre) | 1.934 | 520.85 | 1007.324 |
| % | % | Frais de chantier des unités d'ouvrage | 2 % | 18979.610 | 379.592 |
|  |  | Coûts directs |  |  | 19359.202 |

Déchets:
- pose: mt40saf011r; facteur de déchet 0.02
- pose: mt40saf050a; facteur de déchet 0.0158367

## Ressources

**mt40saf010ix** U Mât pour fixation d'antennes
Données techniques: Coût énergétique 62.928 MJ; Émission de CO2 3.290 kg
Déchets:
- emballage: re150101 Emballages en papier et en carton. (composant de déchet); quantité 0.03 kg; Code CED 15 01 01; Masse de l'élément 1 kg; Volume 0.001333 m3

**mt40saf011r** U Crochets d'accroche à l'ouvrage en L pour mât
Données techniques: Coût énergétique 14.316 MJ; Émission de CO2 0.737 kg; Code CED 17 04 05; Masse de l'élément 1.21 kg; Volume 0.000576 m3
Déchets:
- emballage: re170203 Plastique. (composant de déchet); quantité 0.025 kg; Code CED 17 02 03; Masse de l'élément 1 kg; Volume 0.001667 m3

**mt40saf050a** m Câble en acier de 2 mm de diamètre
Données techniques: Coût énergétique 0.277 MJ; Émission de CO2 0.069 kg; Code CED 17 04 11; Masse de l'élément 0.0245 kg; Volume 0.000016 m3
Déchets:
- emballage: re150101 Emballages en papier et en carton; quantité 0.067 kg
