# Câble coaxial

- Propriété du fichier: CYPE Ingenieros S.A.
- Format: FIEBDC-3/2016
- Logiciel: Générateur de prix de la construction. CYPE Ingenieros, S.A.
- Date: 25/06/2024
- Zone géographique: Algérie
- Devise: DZD
- Coûts indirects: 3 %
- Frais généraux: 13 %
- Bénéfice: 6 %
- TVA: 19 %

## T Équipements techniques

### TT Installations de télécommunication

#### TTX Réseaux de câbles co-axiaux

**TTX130** m Câble coaxial.
Câble coaxial classe A, de 75 ± 2 Ohm, réaction au feu classe Dca-s2,d2,a2 selon FR EN 50575, avec conducteur central de cuivre de 1 ± 0,02 mm de diamètre, diélectrique de polyéthylène expansé de 4,5 ± 0,1 mm de diamètre, blindage en ruban d'aluminium et de polyester, maille de fils tressés d'aluminium et enveloppe extérieure de LSFH sans halogènes, à faible émission de fumées et de gaz corrosifs de 6,5 ± 0,1 mm de diamètre de couleur grise. Comprend les accessoires et les éléments de fixation.
Inclut: Pose des câbles.
Critère pour le métré: Longueur mesurée selon documentation graphique du Projet.
Critère pour le mémoire: On mesurera la longueur réellement exécutée selon les spécifications du Projet.

| Code | U | Désignation | Quantité | Prix | Montant |
|---|---|---|---|---|---|
| mt40cfr015d | m | Câble coaxial classe A, de 75 ± 2 Ohm, réaction au feu classe Dca-s2,d2,a2 selon FR EN 50575, avec conducteur central de cuivre de 1 ± 0,02 mm de diamètre, diélectrique de polyéthylène expansé de 4,5 ± 0,1 mm de diamètre, blindage en ruban d'aluminium et de polyester, maille de fils tressés d'aluminium et enveloppe extérieure de LSFH sans halogènes, à faible émission de fumées et de gaz corrosifs de 6,5 ± 0,1 mm de diamètre de couleur grise. (matériau) | 1 | 105.73 | 105.730 |
| mo001 | h | Compagnon professionnel III/CP2 installateur en télécommunications. (main-d'œuvre) | 0.017 | 717.33 | 12.195 |
| mo056 | h | Ouvrier professionnel II/OP installateur en télécommunications. (main-d'œuvre) | 0.017 | 520.85 | 8.854 |
| % | % | Frais de chantier des unités d'ouvrage | 2 % | 126.779 | 2.536 |
|  |  | Coûts directs |  |  | 129.315 |

Déchets:
- pose: mt40cfr015d; facteur de déchet 0.0165044

## Ressources

**mt40cfr015d** m Câble coaxial classe A
Données techniques: Coût énergétique 1.701 MJ; Émission de CO2 0.087 kg; Code CED 17 04 11; Masse de l'élément 0.0452 kg; Volume 0.00003 m3
Déchets:
- emballage: re150101 Emballages en papier et en carton. (composant de déchet); quantité 0.065 kg; Code CED 15 01 01; Masse de l'élément 1 kg; Volume 0.001333 m3
