# Boîtier de vannes d'isolement, pour système VRV-5, pour gaz R-32

- Propriété du fichier: CYPE Ingenieros S.A.
- Format: FIEBDC-3/2016
- Logiciel: Générateur de prix de la construction. CYPE Ingenieros, S.A.
- Date: 25/06/2024
- Zone géographique: Algérie
- Devise: DZD
- Coûts indirects: 3 %
- Frais généraux: 13 %
- Bénéfice: 6 %
- TVA: 19 %

## T Équipements techniques

### TV Climatisation et ventilation

#### TVK Système Daikin à débit de réfrigérant variable

**TVK090** U Boîtier de vannes d'isolement, pour système VRV-5, pour gaz R-32.
Boîtier de vannes d'isolement, de 1 paires de connexions pour les unités intérieures, pour système VRV-5 (Volume de Réfrigérant Variable), pour gaz R-32, modèle SV1A25A "DAIKIN", nombre maximum d'unités intérieures connectables 5, nombre maximum d'unités intérieures connectables 5 par dérivation, indice maximal de capacité des unités intérieures connectables 250, indice maximal de capacité des unités intérieures connectables 140 par dérivation, poids 27 kg et alimentation monophasée (230V/50Hz), avec deux connexions pour l'unité extérieure, une pour la ligne de liquide et une autre pour la ligne de gaz, et deux connexions pour chaque unité intérieure, une pour la ligne de liquide et une autre pour la ligne de gaz, avec isolation thermique et acoustique en mousse de polyuréthane. Comprend les éléments pour la suspension au plafond.
Critère d'évaluation économique: Le prix ne comprend ni la canalisation ni le câblage électrique d'alimentation.
Inclut: Implantation. Mise en place et fixation. Connexion aux lignes frigorifiques. Connexion au réseau électrique.
Critère pour le métré: Nombre d'unités prévues, selon documentation graphique du Projet.
Critère pour le mémoire: On mesurera le nombre d'unités réellement exécutées selon les spécifications du Projet.

| Code | U | Désignation | Quantité | Prix | Montant |
|---|---|---|---|---|---|
| mt42dai069a | U | Boîtier de vannes d'isolement, de 1 paires de connexions pour les unités intérieures, pour système VRV-5 (Volume de Réfrigérant Variable), pour gaz R-32, modèle SV1A25A "DAIKIN", nombre maximum d'unités intérieures connectables 5, nombre maximum d'unités intérieures connectables 5 par dérivation, indice maximal de capacité des unités intérieures connectables 250, indice maximal de capacité des unités intérieures connectables 140 par dérivation, poids 27 kg et alimentation monophasée (230V/50Hz), avec deux connexions pour l'unité extérieure, une pour la ligne de liquide et une autre pour la ligne de gaz, et deux connexions pour chaque unité intérieure, une pour la ligne de liquide et une autre pour la ligne de gaz, avec isolation thermique et acoustique en mousse de polyuréthane. (matériau) | 1 | 430054.43 | 430054.430 |
| mt42www090 | U | Kit de support pour la suspension du plafond, constitué de quatre tiges filetées en acier galvanisé, avec leurs chevilles, écrous et rondelles correspondants. (matériau) | 1 | 4360 | 4360.000 |
| mo005 | h | Compagnon professionnel III/CP2 installateur de climatisation. (main-d'œuvre) | 0.569 | 717.33 | 408.161 |
| mo104 | h | Ouvrier professionnel II/OP installateur de climatisation. (main-d'œuvre) | 0.569 | 520.85 | 296.364 |
| % | % | Frais de chantier des unités d'ouvrage | 2 % | 435118.955 | 8702.379 |
|  |  | Coûts directs |  |  | 443821.334 |
