# Bouche de ventilation

- Propriété du fichier: CYPE INGENIEROS, S.A.
- Format: FIEBDC-3/2002
- Zone géographique: Algérie
- Devise: DZD
- Coûts indirects: 3.00 %
- Frais généraux: 13.00 %
- Bénéfice: 6.00 %
- TVA: 19.00 %

## T Équipements techniques

### TV Climatisation et ventilation

#### TVA Distribution d'air

**TVA250** U Bouche de ventilation.
Bouche de ventilation pour intérieurs, adaptée pour extraction, DucoVent Design "DAIKIN", avec enjoliveur carré, de 180x180x52 mm, couleur blanche RAL 9010, et connexion de 125 mm de diamètre. Comprend les accessoires de montage et les éléments de fixation.
Inclut: Implantation. Mise en place du cadre de montage. Fixation dans le cadre de montage.
Critère pour le métré: Nombre d'unités prévues, selon documentation graphique du Projet.
Critère pour le mémoire: On mesurera le nombre d'unités réellement exécutées selon les spécifications du Projet.

| Code | U | Désignation | Quantité | Prix | Montant |
|---|---|---|---|---|---|
| mt42dai970a | U | Bouche de ventilation pour intérieurs, adaptée pour extraction, DucoVent Design "DAIKIN", avec enjoliveur carré, de 180x180x52 mm, couleur blanche RAL 9010, et connexion de 125 mm de diamètre. (matériau) | 1.000 | 24953.85 | 24953.85 |
| mo005 | h | Compagnon professionnel III/CP2 installateur de climatisation. (main-d'œuvre) | 0.171 | 719.99 | 123.12 |
| mo104 | h | Ouvrier professionnel II/OP installateur de climatisation. (main-d'œuvre) | 0.171 | 522.78 | 89.40 |
| % | % | Frais de chantier des unités d'ouvrage | 2 % | 25166.37 | 503.33 |
|  |  | Coûts directs |  |  | 25669.70 |
