# Récupérateur de chaleur air-air. Installation au plafond

- Propriété du fichier: CYPE INGENIEROS, S.A.
- Format: FIEBDC-3/2002
- Zone géographique: Algérie
- Devise: DZD
- Coûts indirects: 3.00 %
- Frais généraux: 13.00 %
- Bénéfice: 6.00 %
- TVA: 19.00 %

## T Équipements techniques

### TV Climatisation et ventilation

#### TVA Distribution d'air

**TVA410** U Récupérateur de chaleur air-air. Installation au plafond.
Récupérateur enthalpique air-air, modèle VAM150FC9 "DAIKIN", efficacité de récupération calorifique à vitesse élevée 78,3%, débit d'air nominal à une vitesse maximale 150 m³/h, pression à air nominal à une vitesse maximale 90 Pa, consommation d'électricité à vitesse élevée 111 W, dimensions 285x525x776 mm, poids 24 kg, pression sonore à une vitesse maximale 27 dBA, alimentation monophasée (230V/50Hz), avec connexions de 100 mm de diamètre, échangeur de chaleur à haute efficacité, préfiltres à air, ventilateurs avec moteur DC à 3 vitesses, avec changement de mode automatique d'opération de récupération à free cooling et possibilité de contrôle domotique. Installation au plafond. Comprend les éléments pour la suspension au plafond.
Inclut: Implantation. Mise en place et fixation. Connexion et contrôle de son bon fonctionnement.
Critère pour le métré: Nombre d'unités prévues, selon documentation graphique du Projet.
Critère pour le mémoire: On mesurera le nombre d'unités réellement exécutées selon les spécifications du Projet.

| Code | U | Désignation | Quantité | Prix | Montant |
|---|---|---|---|---|---|
| mt42dai650j | U | Récupérateur enthalpique air-air, modèle VAM150FC9 "DAIKIN", efficacité de récupération calorifique à vitesse élevée 78,3%, débit d'air nominal à une vitesse maximale 150 m³/h, pression à air nominal à une vitesse maximale 90 Pa, consommation d'électricité à vitesse élevée 111 W, dimensions 285x525x776 mm, poids 24 kg, pression sonore à une vitesse maximale 27 dBA, alimentation monophasée (230V/50Hz), avec connexions de 100 mm de diamètre, échangeur de chaleur à haute efficacité, préfiltres à air, ventilateurs avec moteur DC à 3 vitesses, avec changement de mode automatique d'opération de récupération à free cooling et possibilité de contrôle domotique. (matériau) | 1.000 | 334530.82 | 334530.82 |
| mt42www090 | U | Kit de support pour la suspension du plafond, constitué de quatre tiges filetées en acier galvanisé, avec leurs chevilles, écrous et rondelles correspondants. (matériau) | 1.000 | 4360.00 | 4360.00 |
| mo005 | h | Compagnon professionnel III/CP2 installateur de climatisation. (main-d'œuvre) | 0.796 | 717.33 | 570.99 |
| mo104 | h | Ouvrier professionnel II/OP installateur de climatisation. (main-d'œuvre) | 0.796 | 520.85 | 414.60 |
| % | % | Frais de chantier des unités d'ouvrage | 2 % | 339876.41 | 6797.53 |
|  |  | Coûts directs |  |  | 346673.94 |
