# Dérivation pour ligne frigorifique de liquide et de gaz, pour système VRV-5, pour gaz R-32

- Propriété du fichier: CYPE Ingenieros S.A.
- Format: FIEBDC-3/2016
- Logiciel: Générateur de prix de la construction. CYPE Ingenieros, S.A.
- Date: 17/09/2024
- Zone géographique: Algérie
- Devise: DZD
- Coûts indirects: 3 %
- Frais généraux: 13 %
- Bénéfice: 6 %
- TVA: 19 %

## T Équipements techniques

### TV Climatisation et ventilation

#### TVK Système Daikin à débit de réfrigérant variable

**TVK080** U Dérivation pour ligne frigorifique de liquide et de gaz, pour système VRV-5, pour gaz R-32.
Déviation d'une ligne frigorifique constituée d'ensemble de deux joints Refnet, une pour la ligne de liquide et l'autre pour la ligne de gaz, pour système VRV-5 (Volume de Réfrigérant Variable), pour gaz R-32, modèle KHRA22M65T "DAIKIN", avec indice maximum de connexion des unités intérieure de 650.
Inclut: Connexion.
Critère pour le métré: Nombre d'unités prévues, selon documentation graphique du Projet.
Critère pour le mémoire: On mesurera le nombre d'unités réellement exécutées selon les spécifications du Projet.

| Code | U | Désignation | Quantité | Prix | Montant |
|---|---|---|---|---|---|
| mt42dai602a | U | Ensemble de deux joints Refnet, une pour la ligne de liquide et l'autre pour la ligne de gaz, pour système VRV-5 (Volume de Réfrigérant Variable), pour gaz R-32, modèle KHRA22M65T "DAIKIN", avec indice maximum de connexion des unités intérieure de 650. (matériau) | 1 | 56679.99 | 56679.990 |
| mo005 | h | Compagnon professionnel III/CP2 installateur de climatisation. (main-d'œuvre) | 0.057 | 717.33 | 40.888 |
| mo104 | h | Ouvrier professionnel II/OP installateur de climatisation. (main-d'œuvre) | 0.057 | 520.85 | 29.688 |
| % | % | Frais de chantier des unités d'ouvrage | 2 % | 56750.566 | 1135.011 |
|  |  | Coûts directs |  |  | 57885.577 |
