# Ventilo-convecteur plafonnier, système à quatre tubes, avec distribution non gainée

- Propriété du fichier: CYPE Ingenieros S.A.
- Format: FIEBDC-3/2016
- Logiciel: Générateur de prix de la construction. CYPE Ingenieros, S.A.
- Date: 25/06/2024
- Zone géographique: Algérie
- Devise: DZD
- Coûts indirects: 3 %
- Frais généraux: 13 %
- Bénéfice: 6 %
- TVA: 19 %

## T Équipements techniques

### TV Climatisation et ventilation

#### TVO Unités terminales non autonomes de climatisation

**TVO070** U Ventilo-convecteur plafonnier, système à quatre tubes, avec distribution non gainée.
Ventilo-convecteur horizontal de plafond avec carrosserie, système à quatre tubes, modèle FWR02AFN "DAIKIN", puissance frigorifique totale 2,58 kW, puissance frigorifique sensible 1,89 kW (température de bulbe sec de l'air intérieur 27°C, température de bulbe humide de l'air intérieur 19°C, température d'entrée de l'eau 7°C, écart de température 5°C), puissance calorifique 2,93 kW (température de bulbe sec de l'air intérieur 20°C, température d'entrée de l'eau 70°C), débit d'air 560 m³/h, dimensions 226x774x564 mm, poids 21 kg, puissance sonore 62 dBA, avec ventilateur avec moteur type EC Inverter, alimentation monophasée (230V/50Hz), et filtre d'air lavable à extraction facile. Régulation: thermostat électronique, avec programmation hebdomadaire, bus de communication RS-485 et possibilité de configuration maître/esclave, modèle FWECSAC; carte électronique de puissance, modèle FWECSAP. Accessoires: ensemble de 2 vannes à 2 voies, modèle 2 x E2MV2B07A6. Comprend les éléments pour la suspension au plafond. Totalement monté, connecté et mis en marche par l'entreprise installatrice pour le contrôle de son bon fonctionnement.
Inclut: Implantation de l'unité. Mise en place et fixation de l'unité. Connecté aux réseaux de conduction d'eau, électrique et de récupération des condensats. Mise en marche.
Critère pour le métré: Nombre d'unités prévues, selon documentation graphique du Projet.
Critère pour le mémoire: On mesurera le nombre d'unités réellement exécutées selon les spécifications du Projet.

| Code | U | Désignation | Quantité | Prix | Montant |
|---|---|---|---|---|---|
| mt42dai792aa | U | Ventilo-convecteur horizontal de plafond avec carrosserie, système à quatre tubes, modèle FWR02AFN "DAIKIN", puissance frigorifique totale 2,58 kW, puissance frigorifique sensible 1,89 kW (température de bulbe sec de l'air intérieur 27°C, température de bulbe humide de l'air intérieur 19°C, température d'entrée de l'eau 7°C, écart de température 5°C), puissance calorifique 2,93 kW (température de bulbe sec de l'air intérieur 20°C, température d'entrée de l'eau 70°C), débit d'air 560 m³/h, dimensions 226x774x564 mm, poids 21 kg, puissance sonore 62 dBA, avec ventilateur avec moteur type EC Inverter, alimentation monophasée (230V/50Hz), et filtre d'air lavable à extraction facile. (matériau) | 1 | 136943.6 | 136943.600 |
| mt42dai877c | U | Ensemble de 2 vannes à 2 voies, modèle 2 x E2MV2B07A6 "DAIKIN", avec kit de montage, pour ventilo-convecteur à quatre tubes. (matériau) | 1 | 45581.81 | 45581.810 |
| mt42dai881b | U | Thermostat électronique, avec programmation hebdomadaire, bus de communication RS-485 et possibilité de configuration maître/esclave, modèle FWECSAC "DAIKIN", communication avec câble blindé à deux fils entre le thermostat et la plaque électronique à installer dans le ventilo-convecteur. (matériau) | 1 | 26754.54 | 26754.540 |
| mt42dai884a | U | Carte électronique de puissance, modèle FWECSAP "DAIKIN", pour installation sur le ventilo-convecteur. (matériau) | 1 | 35672.72 | 35672.720 |
| mt35aia090aa | m | Tube rigide en PVC, branchable, courbable à chaud, de couleur noire, de 16 mm de diamètre nominal, pour climatisation fixe en surface. Résistance à la compression 1250 N, résistance à l'impact 2 joules, température de travail -5°C jusqu'à 60°C, avec degré de protection IP547 selon NF EN 60529, propriétés électriques: isolant, non propagateur de la flamme. Selon NF EN 61386-1 et NF EN 61386-22. Comprend les colliers, les éléments de fixation et les accessoires (courbes, manchons, tés, coudes et courbes flexibles). (matériau) | 5 | 225.57 | 1127.850 |
| mt42dai900 | m | Câble bus à 2 fils, de 0,5 mm² de section par fil (matériau) | 5 | 158.55 | 792.750 |
| mt37sve010b | U | Vanne à sphère en laiton nickelé à visser de 1/2". (matériau) | 4 | 596.88 | 2387.520 |
| mo005 | h | Compagnon professionnel III/CP2 installateur de climatisation. (main-d'œuvre) | 3.036 | 717.33 | 2177.814 |
| mo104 | h | Ouvrier professionnel II/OP installateur de climatisation. (main-d'œuvre) | 3.036 | 520.85 | 1581.301 |
| % | % | Frais de chantier des unités d'ouvrage | 2 % | 253019.905 | 5060.398 |
|  |  | Coûts directs |  |  | 258080.303 |

Déchets:
- pose: mt35aia090aa; facteur de déchet 0.0275
- pose: mt42dai900 Câble bus à 2 fils, de 0,5 mm² de section par fil; facteur de déchet 0.0165111

## Ressources

**mt35aia090aa** m Tube rigide en PVC
Données techniques: Coût énergétique 11.626 MJ; Émission de CO2 0.577 kg; Code CED 17 02 03; Masse de l'élément 0.12 kg; Volume 0.0002 m3

**mt42dai900** m Câble bus à 2 fils, de 0,5 mm² de section par fil
Données techniques: Coût énergétique 1.694 MJ; Émission de CO2 0.087 kg; Code CED 17 04 11; Masse de l'élément 0.045 kg; Volume 0.00003 m3
Déchets:
- emballage: re150101 Emballages en papier et en carton. (composant de déchet); quantité 0.065 kg; Code CED 15 01 01; Masse de l'élément 1 kg; Volume 0.001333 m3

**mt37sve010b** U Vanne à sphère en laiton nickelé à visser de 1/2"
Données techniques: Coût énergétique 509.569 MJ; Émission de CO2 34.281 kg
Déchets:
- emballage: re150101 Emballages en papier et en carton; quantité 0.072 kg
