# Unité intérieure d'air conditionné, de sol

- Propriété du fichier: CYPE Ingenieros S.A.
- Format: FIEBDC-3/2016
- Logiciel: Générateur de prix de la construction. CYPE Ingenieros, S.A.
- Date: 25/06/2024
- Zone géographique: Algérie
- Devise: DZD
- Coûts indirects: 3 %
- Frais généraux: 13 %
- Bénéfice: 6 %
- TVA: 19 %

## T Équipements techniques

### TV Climatisation et ventilation

#### TVT Unités terminales autonomes de climatisation

**TVT210** U Unité intérieure d'air conditionné, de sol.
Unité intérieure d'air conditionné, de sol sans carrosserie, système air-air multisplit, gamme Sky Air, modèle FNA35A9 "DAIKIN", pour gaz R-32/R-410A, puissance frigorifique nominale 3,4 kW (température de bulbe sec à l'intérieur 27°C, température de bulbe humide à l'intérieur 19°C, température de bulbe sec à l'extérieur 35°C), puissance calorifique nominale 4 kW (température de bulbe sec à l'intérieur 20°C, température de bulbe sec à l'extérieur 7°C, température de bulbe humide à l'extérieur 6°C), diamètre de connexion du tuyau de liquide 1/4", diamètre de connexion du tuyau de gaz 3/8", alimentation monophasée (230V/50Hz), avec, débit d'air à élevée/faible vitesse: 8,7/7,3 m³/min, dimensions 620x750x200 mm, poids 23 kg. Accessoires: adaptateur avec communication via Wi-Fi pour le contrôle de l'unité intérieure depuis un smartphone ou une tablette, modèle BRP069C81.
Critère d'évaluation économique: Le prix ne comprend ni la canalisation ni le câblage électrique d'alimentation.
Inclut: Implantation. Mise en place et fixation. Connexion aux lignes frigorifiques. Connexion au réseau électrique. Connexion au réseau de tout à l'égout. Mise en marche.
Critère pour le métré: Nombre d'unités prévues, selon documentation graphique du Projet.
Critère pour le mémoire: On mesurera le nombre d'unités réellement exécutées selon les spécifications du Projet.

| Code | U | Désignation | Quantité | Prix | Montant |
|---|---|---|---|---|---|
| mt42dai064b | U | Unité intérieure d'air conditionné, de sol sans carrosserie, système air-air multisplit, gamme Sky Air, modèle FNA35A9 "DAIKIN", pour gaz R-32/R-410A, puissance frigorifique nominale 3,4 kW (température de bulbe sec à l'intérieur 27°C, température de bulbe humide à l'intérieur 19°C, température de bulbe sec à l'extérieur 35°C), puissance calorifique nominale 4 kW (température de bulbe sec à l'intérieur 20°C, température de bulbe sec à l'extérieur 7°C, température de bulbe humide à l'extérieur 6°C), diamètre de connexion du tuyau de liquide 1/4", diamètre de connexion du tuyau de gaz 3/8", alimentation monophasée (230V/50Hz), avec, débit d'air à élevée/faible vitesse: 8,7/7,3 m³/min, dimensions 620x750x200 mm, poids 23 kg. (matériau) | 1 | 189263.59 | 189263.590 |
| mt42dai475a | U | Adaptateur avec communication via Wi-Fi pour le contrôle de l'unité intérieure depuis un smartphone ou une tablette, modèle BRP069C81 "DAIKIN", via l'App Onecta. (matériau) | 1 | 40429.08 | 40429.080 |
| mo005 | h | Compagnon professionnel III/CP2 installateur de climatisation. (main-d'œuvre) | 1.137 | 717.33 | 815.604 |
| mo104 | h | Ouvrier professionnel II/OP installateur de climatisation. (main-d'œuvre) | 1.137 | 520.85 | 592.206 |
| % | % | Frais de chantier des unités d'ouvrage | 2 % | 231100.480 | 4622.010 |
|  |  | Coûts directs |  |  | 235722.490 |

## Ressources

**mt42dai064b** U Unité intérieure d'air conditionné
Données techniques: Coût énergétique 1064.714 MJ; Émission de CO2 72.847 kg
Déchets:
- emballage: re150101 Emballages en papier et en carton. (composant de déchet); quantité 0.18 kg; Code CED 15 01 01; Masse de l'élément 1 kg; Volume 0.001333 m3
- emballage: re170203 Plastique. (composant de déchet); quantité 0.09 kg; Code CED 17 02 03; Masse de l'élément 1 kg; Volume 0.001667 m3
