# Terminal de ventilation, de paroi

- Propriété du fichier: CYPE INGENIEROS, S.A.
- Format: FIEBDC-3/2002
- Zone géographique: Algérie
- Devise: DZD
- Coûts indirects: 3.00 %
- Frais généraux: 13.00 %
- Bénéfice: 6.00 %
- TVA: 19.00 %

## T Équipements techniques

### TV Climatisation et ventilation

#### TVM Ventilation mécanique pour logements

**TVM110** U Terminal de ventilation, de paroi.
Terminal de ventilation, de paroi, DucoFlex "DAIKIN", de 310x285x300 mm, couleur blanche RAL 9010, avec maille de protection contre l'entrée de feuilles et d'oiseaux et fût de raccordement pour conduit d'admission ou d'extraction de 160 mm de diamètre intérieur.
Inclut: Implantation. Mise en place.
Critère pour le métré: Nombre d'unités prévues, selon documentation graphique du Projet.
Critère pour le mémoire: On mesurera le nombre d'unités réellement exécutées selon les spécifications du Projet.

| Code | U | Désignation | Quantité | Prix | Montant |
|---|---|---|---|---|---|
| mt42dai985a | U | Terminal de ventilation, de paroi, DucoFlex "DAIKIN", de 310x285x300 mm, couleur blanche RAL 9010, avec maille de protection contre l'entrée de feuilles et d'oiseaux et fût de raccordement pour conduit d'admission ou d'extraction de 160 mm de diamètre intérieur. (matériau) | 1.000 | 38447.26 | 38447.26 |
| mo005 | h | Compagnon professionnel III/CP2 installateur de climatisation. (main-d'œuvre) | 0.184 | 717.33 | 131.99 |
| mo104 | h | Ouvrier professionnel II/OP installateur de climatisation. (main-d'œuvre) | 0.184 | 520.85 | 95.84 |
| % | % | Frais de chantier des unités d'ouvrage | 2 % | 38675.09 | 773.50 |
|  |  | Coûts directs |  |  | 39448.59 |
