# Ventilo-convecteur plafonnier, système à deux tubes, avec distribution par conduits

- Propriété du fichier: CYPE INGENIEROS, S.A.
- Format: FIEBDC-3/2002
- Zone géographique: Algérie
- Devise: DZD
- Coûts indirects: 3.00 %
- Frais généraux: 13.00 %
- Bénéfice: 6.00 %
- TVA: 19.00 %

## T Équipements techniques

### TV Climatisation et ventilation

#### TVO Unités terminales non autonomes de climatisation

**TVO020** U Ventilo-convecteur plafonnier, système à deux tubes, avec distribution par conduits.
Ventilo-convecteur horizontal de plafond sans carrosserie, système à deux tubes, modèle FWS02ATN "DAIKIN", puissance frigorifique totale 2,58 kW, puissance frigorifique sensible 1,89 kW (température de bulbe sec de l'air intérieur 27°C, température de bulbe humide de l'air intérieur 19°C, température d'entrée de l'eau 7°C, écart de température 5°C), puissance calorifique 2,93 kW (température de bulbe sec de l'air intérieur 20°C, température d'entrée de l'eau 50°C), débit d'air 560 m³/h, dimensions 224x584x535 mm, poids 17 kg, puissance sonore 62 dBA, avec ventilateur avec moteur type EC Inverter, alimentation monophasée (230V/50Hz), et filtre d'air lavable à extraction facile. Régulation: thermostat électronique, avec programmation hebdomadaire, bus de communication RS-485 et possibilité de configuration maître/esclave, modèle FWECSAC; carte électronique de puissance, modèle FWECSAP. Accessoires: vanne à 2 voies, modèle E2MV2B07A6. Comprend les éléments pour la suspension au plafond. Totalement monté, connecté et mis en marche par l'entreprise installatrice pour le contrôle de son bon fonctionnement.
Inclut: Implantation de l'unité. Mise en place et fixation de l'unité. Connecté aux réseaux de conduction d'eau, électrique, de récupération des condensats, et aux conduits. Mise en marche.
Critère pour le métré: Nombre d'unités prévues, selon documentation graphique du Projet.
Critère pour le mémoire: On mesurera le nombre d'unités réellement exécutées selon les spécifications du Projet.

| Code | U | Désignation | Quantité | Prix | Montant |
|---|---|---|---|---|---|
| mt42dai779ab | U | Ventilo-convecteur horizontal de plafond sans carrosserie, système à deux tubes, modèle FWS02ATN "DAIKIN", puissance frigorifique totale 2,58 kW, puissance frigorifique sensible 1,89 kW (température de bulbe sec de l'air intérieur 27°C, température de bulbe humide de l'air intérieur 19°C, température d'entrée de l'eau 7°C, écart de température 5°C), puissance calorifique 2,93 kW (température de bulbe sec de l'air intérieur 20°C, température d'entrée de l'eau 50°C), débit d'air 560 m³/h, dimensions 224x584x535 mm, poids 17 kg, puissance sonore 62 dBA, avec ventilateur avec moteur type EC Inverter, alimentation monophasée (230V/50Hz), et filtre d'air lavable à extraction facile. (matériau) | 1.000 | 111378.15 | 111378.15 |
| mt42dai875c | U | Vanne à 2 voies, modèle E2MV2B07A6 "DAIKIN", avec kit de montage. (matériau) | 1.000 | 22790.90 | 22790.90 |
| mt42dai881b | U | Thermostat électronique, avec programmation hebdomadaire, bus de communication RS-485 et possibilité de configuration maître/esclave, modèle FWECSAC "DAIKIN", communication avec câble blindé à deux fils entre le thermostat et la plaque électronique à installer dans le ventilo-convecteur. (matériau) | 1.000 | 26754.54 | 26754.54 |
| mt37sve010b | U | Vanne à sphère en laiton nickelé à visser de 1/2". (matériau) | 2.000 | 596.88 | 1193.76 |
| mt42dai884a | U | Carte électronique de puissance, modèle FWECSAP "DAIKIN", pour installation sur le ventilo-convecteur. (matériau) | 1.000 | 35672.72 | 35672.72 |
| mt35aia090aa | m | Tube rigide en PVC, branchable, courbable à chaud, de couleur noire, de 16 mm de diamètre nominal, pour climatisation fixe en surface. Résistance à la compression 1250 N, résistance à l'impact 2 joules, température de travail -5°C jusqu'à 60°C, avec degré de protection IP547 selon NF EN 60529, propriétés électriques: isolant, non propagateur de la flamme. Selon NF EN 61386-1 et NF EN 61386-22. Comprend les colliers, les éléments de fixation et les accessoires (courbes, manchons, tés, coudes et courbes flexibles). (matériau) | 5.000 | 225.57 | 1127.85 |
| mt42dai900 | m | Câble bus à 2 fils, de 0,5 mm² de section par fil (matériau) | 5.000 | 158.55 | 792.75 |
| mt42www090 | U | Kit de support pour la suspension du plafond, constitué de quatre tiges filetées en acier galvanisé, avec leurs chevilles, écrous et rondelles correspondants. (matériau) | 1.000 | 4360.00 | 4360.00 |
| mo005 | h | Compagnon professionnel III/CP2 installateur de climatisation. (main-d'œuvre) | 3.306 | 717.33 | 2371.49 |
| mo104 | h | Ouvrier professionnel II/OP installateur de climatisation. (main-d'œuvre) | 3.306 | 520.85 | 1721.93 |
| % | % | Frais de chantier des unités d'ouvrage | 2 % | 208164.09 | 4163.28 |
|  |  | Coûts directs |  |  | 212327.37 |
