# Équipement air-eau, pompe à chaleur aérothermique, pour chauffage et refroidissement

- Propriété du fichier: CYPE INGENIEROS, S.A.
- Format: FIEBDC-3/2002
- Zone géographique: Algérie
- Devise: DZD
- Coûts indirects: 3.00 %
- Frais généraux: 13.00 %
- Bénéfice: 6.00 %
- TVA: 19.00 %

## T Équipements techniques

### TV Climatisation et ventilation

#### TVP PAC et roof-top

**TVP090** U Équipement air-eau, pompe à chaleur aérothermique, pour chauffage et refroidissement.
Équipement air-eau pompe à chaleur aérothermique, pour chauffage et refroidissement, série Altherma 3 R W (installation murale), modèle GABX4 "DAIKIN", constitué d'unité extérieure pompe à chaleur, modèle ERGA04EV, pour gaz R-32, avec compresseur swing, alimentation monophasée (230V/50Hz), puissance calorifique 4,6 kW, et consommation électrique 1,26 kW, avec température de bulbe sec de l'air extérieur 7°C et température de sortie de l'eau de l'unité intérieure 45°C, puissance calorifique 4,3 kW, COP 5,1 et consommation électrique 0,84 kW, avec température de bulbe sec de l'air extérieur 7°C et température de sortie de l'eau de l'unité intérieure 35°C, puissance frigorifique 4,31 kW, et consommation électrique 1,18 kW, avec température de bulbe sec de l'air extérieur 35°C et température de sortie de l'eau de l'unité intérieure 7°C, puissance frigorifique 4,86 kW, EER 5,94 et consommation électrique 0,81 kW, avec température de bulbe sec de l'air extérieur 35°C et température de sortie de l'eau de l'unité intérieure 18°C, puissance sonore en refroidissement/chauffage: 58/58 dBA, dimensions 740x884x388 mm, poids 58,5 kg, diamètre de connexion du tuyau de gaz 5/8", diamètre de connexion du tuyau de liquide 1/4", intervalle de fonctionnement de température de l'air extérieur en chauffage de -25 à 25°C, intervalle de fonctionnement de température de l'air extérieur en refroidissement de 10 à 43°C, intervalle de fonctionnement de température de l'air extérieur en production d'E.C.S., en combinaison avec unité intérieure, de -25 à 35°C, classe d'efficacité énergétique en chauffage A+++; unité intérieure, modèle EHBX04E6V, pour gaz R-32, dimensions 890x450x350 mm, pression sonore 28 dBA, poids 44 kg, résistance électrique d'appui de 6 kW, à deux allures, intervalle de température de sortie d'eau pour chauffage depuis 25 jusqu'à 55°C, intervalle de température de sortie d'eau pour refroidissement depuis 5 jusqu'à 22°C, intervalle de température de sortie d'eau pour production d'E.C.S. depuis 25 jusqu'à 60°C. Régulation: chronothermostat multifonction, modèle Madoka BRC1HHDW. Comprend les éléments antivibratoires de sol. Totalement monté, connecté et mis en marche par l'entreprise installatrice pour le contrôle de son bon fonctionnement.
Inclut: Implantation de l'unité. Mise en place et fixation de l'unité et de ses accessoires. Connecté aux réseaux de conduction d'eau, électrique et de récupération des condensats. Mise en marche.
Critère pour le métré: Nombre d'unités prévues, selon documentation graphique du Projet.
Critère pour le mémoire: On mesurera le nombre d'unités réellement exécutées selon les spécifications du Projet.

| Code | U | Désignation | Quantité | Prix | Montant |
|---|---|---|---|---|---|
| mt42dai348d | U | Unité extérieure pompe à chaleur, modèle ERGA04EV "DAIKIN", pour gaz R-32, avec compresseur swing, alimentation monophasée (230V/50Hz), puissance calorifique 4,6 kW, et consommation électrique 1,26 kW, avec température de bulbe sec de l'air extérieur 7°C et température de sortie de l'eau de l'unité intérieure 45°C, puissance calorifique 4,3 kW, COP 5,1 et consommation électrique 0,84 kW, avec température de bulbe sec de l'air extérieur 7°C et température de sortie de l'eau de l'unité intérieure 35°C, puissance frigorifique 4,31 kW, et consommation électrique 1,18 kW, avec température de bulbe sec de l'air extérieur 35°C et température de sortie de l'eau de l'unité intérieure 7°C, puissance frigorifique 4,86 kW, EER 5,94 et consommation électrique 0,81 kW, avec température de bulbe sec de l'air extérieur 35°C et température de sortie de l'eau de l'unité intérieure 18°C, puissance sonore en refroidissement/chauffage: 58/58 dBA, dimensions 740x884x388 mm, poids 58,5 kg, diamètre de connexion du tuyau de gaz 5/8", diamètre de connexion du tuyau de liquide 1/4", intervalle de fonctionnement de température de l'air extérieur en chauffage de -25 à 25°C, intervalle de fonctionnement de température de l'air extérieur en refroidissement de 10 à 43°C, intervalle de fonctionnement de température de l'air extérieur en production d'E.C.S., en combinaison avec unité intérieure, de -25 à 35°C, classe d'efficacité énergétique en chauffage A+++. (matériau) | 1.000 | 467907.15 | 467907.15 |
| mt42dai383c | U | Unité intérieure, modèle EHBX04E6V "DAIKIN", pour gaz R-32, dimensions 890x450x350 mm, pression sonore 28 dBA, poids 44 kg, résistance électrique d'appui de 6 kW, à deux allures, intervalle de température de sortie d'eau pour chauffage depuis 25 jusqu'à 55°C, intervalle de température de sortie d'eau pour refroidissement depuis 5 jusqu'à 22°C, intervalle de température de sortie d'eau pour production d'E.C.S. depuis 25 jusqu'à 60°C. (matériau) | 1.000 | 593950.75 | 593950.75 |
| mt42dai513a | U | Chronothermostat multifonction, modèle Madoka BRC1HHDW "DAIKIN", couleur blanche, avec programmation hebdomadaire, gestion du chauffage, du refroidissement et de la production d'E.C.S., ajustement de la température de consigne, lecture de la température de l'accumulateur d'E.C.S. et fonctions avancées à l'aide de l'App pour smartphone avec connectivité Bluetooth Low Energy (BLE). (matériau) | 1.000 | 41419.99 | 41419.99 |
| mt37sve010d | U | Vanne à sphère en laiton nickelé à visser de 1". (matériau) | 2.000 | 1466.46 | 2932.92 |
| mt42www080 | U | Kit d'amortisseurs antivibration de sol, composé de quatre amortisseurs en caoutchouc, avec leurs vis, écrous et rondelles correspondants. (matériau) | 1.000 | 1585.45 | 1585.45 |
| mo005 | h | Compagnon professionnel III/CP2 installateur de climatisation. (main-d'œuvre) | 2.279 | 717.33 | 1634.80 |
| mo104 | h | Ouvrier professionnel II/OP installateur de climatisation. (main-d'œuvre) | 2.279 | 520.85 | 1187.02 |
| % | % | Frais de chantier des unités d'ouvrage | 2 % | 1110618.08 | 22212.36 |
|  |  | Coûts directs |  |  | 1132830.44 |
