# Équipement air-eau, pompe à chaleur aérothermique, pour production d'E.C.S. et chauffage

- Propriété du fichier: CYPE INGENIEROS, S.A.
- Format: FIEBDC-3/2002
- Zone géographique: Algérie
- Devise: DZD
- Coûts indirects: 3.00 %
- Frais généraux: 13.00 %
- Bénéfice: 6.00 %
- TVA: 19.00 %

## T Équipements techniques

### TV Climatisation et ventilation

#### TVP PAC et roof-top

**TVP130** U Équipement air-eau, pompe à chaleur aérothermique, pour production d'E.C.S. et chauffage.
Équipement air-eau pompe à chaleur aérothermique, pour production d'E.C.S. et chauffage, série Altherma 3 R F (installation tout-en-un), modèle GAVV618EV "DAIKIN", constitué d'unité extérieure pompe à chaleur, modèle ERGA06EVH, pour gaz R-32, avec compresseur swing, alimentation monophasée (230V/50Hz), puissance calorifique 5,9 kW, et consommation électrique 1,69 kW, avec température de bulbe sec de l'air extérieur 7°C et température de sortie de l'eau de l'unité intérieure 45°C, puissance calorifique 6 kW, COP 4,85 et consommation électrique 1,24 kW, avec température de bulbe sec de l'air extérieur 7°C et température de sortie de l'eau de l'unité intérieure 35°C, et, avec température de bulbe sec de l'air extérieur 35°C et température de sortie de l'eau de l'unité intérieure 7°C, et, avec température de bulbe sec de l'air extérieur 35°C et température de sortie de l'eau de l'unité intérieure 18°C, puissance sonore 60 dBA, dimensions 740x884x388 mm, poids 58,5 kg, diamètre de connexion du tuyau de gaz 5/8", diamètre de connexion du tuyau de liquide 1/4", intervalle de fonctionnement de température de l'air extérieur en chauffage de -25 à 25°C, intervalle de fonctionnement de température de l'air extérieur en production d'E.C.S., en combinaison avec unité intérieure, de -25 à 35°C, classe d'efficacité énergétique en chauffage A+++; unité intérieure, modèle EHVH08S18E6V, pour gaz R-32, avec ballon échangeur d'E.C.S. de 180 l, dimensions 1650x595x625 mm, pression sonore 28 dBA, poids 131 kg, classe d'efficacité énergétique en E.C.S. A+, profil de consommation L, couleur blanche, résistance électrique d'appui de résistance électrique d'appui de 6 kW, à deux allures kW, intervalle de température de sortie d'eau pour chauffage depuis 25 jusqu'à 65°C, intervalle de température de sortie d'E.C.S. depuis 25 jusqu'à 70°C. Régulation: chronothermostat multifonction, modèle Madoka BRC1HHDW. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42dai347e | U | Unité extérieure pompe à chaleur, modèle ERGA06EVH "DAIKIN", pour gaz R-32, avec compresseur swing, alimentation monophasée (230V/50Hz), puissance calorifique 5,9 kW, et consommation électrique 1,69 kW, avec température de bulbe sec de l'air extérieur 7°C et température de sortie de l'eau de l'unité intérieure 45°C, puissance calorifique 6 kW, COP 4,85 et consommation électrique 1,24 kW, avec température de bulbe sec de l'air extérieur 7°C et température de sortie de l'eau de l'unité intérieure 35°C, et, avec température de bulbe sec de l'air extérieur 35°C et température de sortie de l'eau de l'unité intérieure 7°C, et, avec température de bulbe sec de l'air extérieur 35°C et température de sortie de l'eau de l'unité intérieure 18°C, puissance sonore 60 dBA, dimensions 740x884x388 mm, poids 58,5 kg, diamètre de connexion du tuyau de gaz 5/8", diamètre de connexion du tuyau de liquide 1/4", intervalle de fonctionnement de température de l'air extérieur en chauffage de -25 à 25°C, intervalle de fonctionnement de température de l'air extérieur en production d'E.C.S., en combinaison avec unité intérieure, de -25 à 35°C, classe d'efficacité énergétique en chauffage A+++. (matériau) | 1.000 | 455557.46 | 455557.46 |
| mt42dai390e | U | Unité intérieure, modèle EHVH08S18E6V "DAIKIN", pour gaz R-32, avec ballon échangeur d'E.C.S. de 180 l, dimensions 1650x595x625 mm, pression sonore 28 dBA, poids 131 kg, classe d'efficacité énergétique en E.C.S. A+, profil de consommation L, couleur blanche, résistance électrique d'appui de résistance électrique d'appui de 6 kW, à deux allures kW, intervalle de température de sortie d'eau pour chauffage depuis 25 jusqu'à 65°C, intervalle de température de sortie d'E.C.S. depuis 25 jusqu'à 70°C. (matériau) | 1.000 | 940660.29 | 940660.29 |
| mt42dai513a | U | Chronothermostat multifonction, modèle Madoka BRC1HHDW "DAIKIN", couleur blanche, avec programmation hebdomadaire, gestion du chauffage, du refroidissement et de la production d'E.C.S., ajustement de la température de consigne, lecture de la température de l'accumulateur d'E.C.S. et fonctions avancées à l'aide de l'App pour smartphone avec connectivité Bluetooth Low Energy (BLE). (matériau) | 1.000 | 43719.14 | 43719.14 |
| mt37sve010e | U | Vanne à sphère en laiton nickelé à visser de 1 1/4". (matériau) | 2.000 | 2033.84 | 4067.68 |
| mt37sve010d | U | Vanne à sphère en laiton nickelé à visser de 1". (matériau) | 2.000 | 1473.07 | 2946.14 |
| mo005 | h | Compagnon professionnel III/CP2 installateur de climatisation. (main-d'œuvre) | 2.700 | 751.66 | 2029.48 |
| mo104 | h | Ouvrier professionnel II/OP installateur de climatisation. (main-d'œuvre) | 2.700 | 545.70 | 1473.39 |
| % | % | Frais de chantier des unités d'ouvrage | 2 % | 1450453.58 | 29009.07 |
|  |  | Coûts directs |  |  | 1479462.65 |
