# Contrôle centralisé pour équipements air-eau, pompe à chaleur, pour production d'E.C.S., chauffage et refroidissement

- Propriété du fichier: CYPE Ingenieros S.A.
- Format: FIEBDC-3/2016
- Logiciel: Générateur de prix de la construction. CYPE Ingenieros, S.A.
- Date: 17/09/2024
- Zone géographique: Algérie
- Devise: DZD
- Coûts indirects: 3 %
- Frais généraux: 13 %
- Bénéfice: 6 %
- TVA: 19 %

## T Équipements techniques

### TV Climatisation et ventilation

#### TVE Dispositifs de contrôle centralisé

**TVE030** U Contrôle centralisé pour équipements air-eau, pompe à chaleur, pour production d'E.C.S., chauffage et refroidissement.
Contrôle centralisé, modèle EKCC9-W "DAIKIN", avec connexions pour les unités hydrauliques avec protocole Modbus, contrôle de la température ambiante avec la mise en fonctionnement en cascade des unités hydrauliques, contrôle des pompes de circulation des circuits secondaires, contrôle d'une unité de chauffage auxiliaire et contrôle de la température d'E.C.S. d'un réservoir centralisé. Totalement monté, connecté et testé.
Inclut: Implantation. Mise en place et fixation des éléments. Connexion.
Critère pour le métré: Nombre d'unités prévues, selon documentation graphique du Projet.
Critère pour le mémoire: On mesurera le nombre d'unités réellement exécutées selon les spécifications du Projet.

| Code | U | Désignation | Quantité | Prix | Montant |
|---|---|---|---|---|---|
| mt42dai469d | U | Contrôle centralisé, modèle EKCC9-W "DAIKIN", avec connexions pour les unités hydrauliques avec protocole Modbus, contrôle de la température ambiante avec la mise en fonctionnement en cascade des unités hydrauliques, contrôle des pompes de circulation des circuits secondaires, contrôle d'une unité de chauffage auxiliaire et contrôle de la température d'E.C.S. d'un réservoir centralisé. (matériau) | 1 | 348799.91 | 348799.910 |
| mo005 | h | Compagnon professionnel III/CP2 installateur de climatisation. (main-d'œuvre) | 1.247 | 717.33 | 894.511 |
| mo104 | h | Ouvrier professionnel II/OP installateur de climatisation. (main-d'œuvre) | 1.247 | 520.85 | 649.500 |
| % | % | Frais de chantier des unités d'ouvrage | 2 % | 350343.921 | 7006.878 |
|  |  | Coûts directs |  |  | 357350.799 |
