# Silencieux pour conduit

- Propriété du fichier: CYPE Ingenieros S.A.
- Format: FIEBDC-3/2016
- Logiciel: Générateur de prix de la construction. CYPE Ingenieros, S.A.
- Date: 17/09/2024
- Zone géographique: Algérie
- Devise: DZD
- Coûts indirects: 3 %
- Frais généraux: 13 %
- Bénéfice: 6 %
- TVA: 19 %

## T Équipements techniques

### TV Climatisation et ventilation

#### TVM Ventilation mécanique pour logements

**TVM220** U Silencieux pour conduit.
Silencieux cylindrique semi-rigide, DucoFlex "DAIKIN", en aluminium profilé, de 260 mm de diamètre et 1000 m de longueur, avec matériau absorbant en laine de verre de 50 mm d'épaisseur et connexions de 160 mm de diamètre. Comprend les accessoires de montage et les éléments de fixation.
Inclut: Implantation. Mise en place et fixation. Contrôle de son bon fonctionnement.
Critère pour le métré: Nombre d'unités prévues, selon documentation graphique du Projet.
Critère pour le mémoire: On mesurera le nombre d'unités réellement exécutées selon les spécifications du Projet.

| Code | U | Désignation | Quantité | Prix | Montant |
|---|---|---|---|---|---|
| mt42dai991a | U | Silencieux cylindrique semi-rigide, DucoFlex "DAIKIN", en aluminium profilé, de 260 mm de diamètre et 1000 m de longueur, avec matériau absorbant en laine de verre de 50 mm d'épaisseur et connexions de 160 mm de diamètre. (matériau) | 1 | 25169.08 | 25169.080 |
| mo005 | h | Compagnon professionnel III/CP2 installateur de climatisation. (main-d'œuvre) | 0.261 | 717.33 | 187.223 |
| mo104 | h | Ouvrier professionnel II/OP installateur de climatisation. (main-d'œuvre) | 0.261 | 520.85 | 135.942 |
| % | % | Frais de chantier des unités d'ouvrage | 2 % | 25492.245 | 509.845 |
|  |  | Coûts directs |  |  | 26002.090 |
