# Couche extérieure, de mur manteau ventilé, en maçonnerie de briques pleines apparentes en terre cuite

- Propriété du fichier: CYPE Ingenieros S.A.
- Format: FIEBDC-3/2016
- Logiciel: Generador de precios de la construcción. CYPE Ingenieros, S.A.
- Date: 15/06/2024
- Zone géographique: Algérie
- Devise: DZD
- Coûts indirects: 3 %
- Frais généraux: 13 %
- Bénéfice: 6 %
- TVA: 19 %

## E Enveloppe et finition extérieure

### ER Façades lourdes

#### ERM Maçonneries apparentes

**ERM020** m² Couche extérieure, de mur manteau ventilé, en maçonnerie de briques pleines apparentes en terre cuite.
Couche extérieure, de mur manteau ventilé, de 14 cm d'épaisseur, appareil en panneresses, en maçonnerie de brique pleine apparente en terre cuite, façonnée-pressée, couleur rouge, 29x14x5 cm, avec des joints de 3 mm d'épaisseur, joint mince, pose avec du mortier de ciment industriel, couleur grise, M-5, fourni en sacs; renforcée avec treillis préfabriqué d'armature pour joints horizontaux en acier galvanisé à chaud avec recouvrement de résine époxy, de 3,7 mm de diamètre et de 75 mm de largeur, avec dispositifs de séparation, géométrie conçue pour permettre le recouvrement et système d'autocontrôle de l'opérateur (SAO), avec une quantité de 1 m/m². Linteau en maçonnerie apparente avec treillis préfabriqué d'armature pour joints horizontaux en acier galvanisé à chaud avec recouvrement de résine époxy, de 3,7 mm de diamètre et de 75 mm de largeur, appareil en panneresses; montage et démontage d'étai. Comprend les profilés métalliques de soutien, pour transmettre le poids de la maçonnerie à la structure, les éléments d'ancrage en acier inoxydable AISI 304, avec double liberté de mouvement, pour la fixation de la maçonnerie à la structure, les attaches en acier inoxydable AISI 304, avec gaine plastique, pour le raccordement des parois maçonnées aux joints verticaux de mouvement et les chevilles à expansion avec douilles à expansion M6 et vis, pour la fixation des éléments de soutien et d'ancrage à la structure.
Inclut: Nettoyage et préparation de la surface support. Implantation des éléments métalliques du support de la paroi extérieure et ancrage au plancher ou à la paroi intérieure. Mise en place du support de la paroi extérieure avec des éléments métalliques en acier inoxydable, en ancrant les appuis à la structure de base, spécialement conçus pour la paroi extérieure. Implantation de la maçonnerie. Mise en place et à l'aplomb des mires de référence. Tendu des cordeaux entre les mires. Mise en place des pièces qui constituent la paroi extérieure, en assurant sa stabilité par l'utilisation de vannes ou d'agrafes qui la fixent à la paroi intérieure porteuse ou aux éléments de la structure. Mise en place des treillis préfabriqués d'armature pour joints horizontaux entre les rangées. Réalisation de tous les travaux nécessaires pour la résolution des ouvertures. Rencontres de la maçonnerie avec les façades, les poteaux et les cloisons. Rencontre de la maçonnerie et du plancher supérieur. Révision des joints et nettoyage final du parement.
Critère pour le métré: Surface mesurée en grandeur nature depuis les faces extérieures de la façade, selon documentation graphique du Projet, en déduisant les ouvertures de surface supérieure à 1 m². Dans les ouvertures qui ne sont pas déduites, sont inclus les travaux pour réaliser la surface intérieure de l'ouverture.
Critère pour le mémoire: On mesurera, en grandeur réelle, depuis les faces extérieures de la façade, la surface réellement exécutée selon les spécifications du Projet, en déduisant les ouvertures de surface supérieure à 1 m². Dans les ouvertures qui ne sont pas déduites, sont inclus les travaux pour réaliser la surface intérieure de l'ouverture.

| Code | U | Désignation | Quantité | Prix | Montant |
|---|---|---|---|---|---|
| mt05bpa010a | U | Brique pleine apparente en terre cuite, façonnée-pressée, couleur rouge, 29x14x5 cm, pour utilisation en maçonnerie non protégée (pièce en U), densité 1820 kg/m³, selon NF EN 771-1. (matériau) | 69 | 91.96 | 6345.240 |
| mt08aaa010a | m³ | Eau. (matériau) | 0.009 | 189.49 | 1.705 |
| mt09mif010ca | t | Mortier industriel pour maçonnerie, de ciment, couleur grise, catégorie M-5 (résistance à la compression 5 N/mm²), fourni en sacs, selon NF EN 998-2. (matériau) | 0.051 | 6755.86 | 344.549 |
| mt07aaa020b800 | U | Répercussion, par m² de couche extérieure en maçonnerie de briques apparentes en façade autoportante, passante et ventilée, de profilés métalliques de soutien, pour transmettre le poids de la maçonnerie à la structure, éléments d'ancrage en acier inoxydable AISI 304, avec double liberté de mouvement, pour la fixation de la maçonnerie à la structure, attaches en acier inoxydable AISI 304, avec gaine plastique, pour le raccordement des parois maçonnées aux joints verticaux de mouvement et chevilles à expansion avec douilles à expansion M6 et vis, pour la fixation des éléments de soutien et d'ancrage à la structure. (matériau) | 1 | 1162.95 | 1162.950 |
| mt07aag010ebe | m | Treillis préfabriqué d'armature pour joints horizontaux en acier galvanisé à chaud avec recouvrement de résine époxy, de 3,7 mm de diamètre et 75 mm de largeur, avec dispositifs de séparation, géométrie conçue pour permettre le recouvrement et système d'autocontrôle de l'opérateur (SAO). Selon NF EN 845-3. (matériau) | 1.4 | 339.21 | 474.894 |
| mt50spa050m | m³ | Grosse planche en bois de pin, dimensions 20x7,2 cm. (matériau) | 0.001 | 42904.35 | 42.904 |
| mt50spa101 | kg | Clous en acier. (matériau) | 0.011 | 182.87 | 2.012 |
| mt50spa081a | U | Étai métallique télescopique, allant jusqu'à 3 m de hauteur. (matériau) | 0.003 | 1880.76 | 5.642 |
| mo021 | h | Compagnon professionnel III/CP2 construction pour des travaux de maçonnerie. (main-d'œuvre) | 1.316 | 698.09 | 918.686 |
| mo114 | h | Ouvrier d'exécution I/OE1 construction pour des travaux de maçonnerie. (main-d'œuvre) | 0.839 | 502.77 | 421.824 |
| % | % | Frais de chantier des unités d'ouvrage | 3 % | 9720.406 | 291.612 |
|  |  | Coûts directs |  |  | 10012.018 |

Déchets:
- pose: mt05bpa010a; facteur de déchet 0.0105
- pose: mt09mif010ca; facteur de déchet 0.0189
- pose: mt07aag010ebe; facteur de déchet 0.0144093
- pose: mt50spa050m Grosse planche en bois de pin, dimensions 20x7,2 cm; facteur de déchet 1
- pose: mt50spa101 Clous en acier; facteur de déchet 0.0045
- pose: mt50spa081a Étai métallique télescopique, allant jusqu'à 3 m de hauteur; facteur de déchet 1

## Ressources

**mt05bpa010a** U Brique pleine apparente en terre cuite
Données techniques: Coût énergétique 36.455 MJ; Émission de CO2 0.542 kg; Code CED 17 01 02; Masse de l'élément 2.1 kg; Volume 0.00168 m3
Déchets:
- emballage: re170201 Bois. (composant de déchet); quantité 0.005 kg; Code CED 17 02 01; Masse de l'élément 1 kg; Volume 0.000909 m3
- emballage: re170203 Plastique. (composant de déchet); quantité 0.001 kg; Code CED 17 02 03; Masse de l'élément 1 kg; Volume 0.001667 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois; quantité 0.463 kg
- emballage: re170203 Plastique; quantité 0.241 kg

**mt07aag010ebe** m Treillis préfabriqué d'armature pour joints horizontaux en acier galvanisé à chaud avec recouvrement de résine époxy
Données techniques: Coût énergétique 6.380 MJ; Émission de CO2 0.620 kg; Code CED 17 04 05; Masse de l'élément 0.2311 kg; Volume 0.00011 m3
Déchets:
- emballage: re170203 Plastique; quantité 0.006 kg

**mt50spa050m** m³ Grosse planche en bois de pin, dimensions 20x7,2 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3
