# Couche extérieure de façade double paroi, en maçonnerie de briques apparentes en terre cuite, avec lame d'air légèrement ventilée

- Propriété du fichier: CYPE Ingenieros S.A.
- Format: FIEBDC-3/2016
- Logiciel: Generador de precios de la construcción. CYPE Ingenieros, S.A.
- Date: 15/06/2024
- Zone géographique: Algérie
- Devise: DZD
- Coûts indirects: 3 %
- Frais généraux: 13 %
- Bénéfice: 6 %
- TVA: 19 %

## E Enveloppe et finition extérieure

### ER Façades lourdes

#### ERM Maçonneries apparentes

**ERM040** m² Couche extérieure de façade double paroi, en maçonnerie de briques apparentes en terre cuite, avec lame d'air légèrement ventilée.
Couche extérieure de façade double paroi, reposant partiellement sur le plancher, de 13,5 cm d'épaisseur, en maçonnerie de brique perforée apparente en terre cuite, clinker, couleur rouge, 28x13,5x5 cm, avec joints horizontaux et verticaux de 10 mm d'épaisseur, joint creux, pose avec du mortier de ciment confectionné sur chantier, avec 250 kg/m³ de ciment, couleur blanche, dosage 1:6, fourni en sacs; avec lame d'air légèrement ventilée, via la réalisation d'ouvertures de ventilation, avec une aire effective de 10 cm² pour chaque m de façade (orifices, grilles ou creux dépourvus de mortier) pour la ventilation de la lame. Linteau en maçonnerie renforcée de briques coupées apparente, appareil en boutisse posé verticalement (briques sur chant); montage et démontage d'étai. Revêtement des abouts de plancher et des poteaux avec briques coupées, placées avec du mortier haute adhérence.
Critère d'évaluation économique: Le prix ne comprend pas le drainage. Le prix ne comprend pas les grilles de ventilation.
Inclut: Définition des plans de façade via des plombs. Implantation, étage par étage. Marquage sur les poteaux des niveaux de référence générale d'étage et du niveau du revêtement. Mise en place et à l'aplomb des mires de référence. Tendu des cordeaux entre les mires. Mise en place des plombs fixes dans les arêtes. Préparation du mortier. Mise en place des pièces par rangées à niveau. Revêtement des abouts de plancher et des poteaux. Réalisation de tous les travaux nécessaires pour la résolution des ouvertures. Réalisation des ouvertures de ventilation. Rencontres de la maçonnerie avec les façades, les poteaux et les cloisons. Rencontre de la maçonnerie et du plancher supérieur. Révision des joints et nettoyage final du parement.
Critère pour le métré: Surface mesurée en grandeur nature depuis les faces extérieures de la façade, selon documentation graphique du Projet, en déduisant les ouvertures de surface supérieure à 2 m². Dans les ouvertures qui ne sont pas déduites, sont inclus les travaux pour réaliser la surface intérieure de l'ouverture.
Critère pour le mémoire: On mesurera, en grandeur réelle, depuis les faces extérieures de la façade, la surface réellement exécutée selon les spécifications du Projet, en déduisant les ouvertures de surface supérieure à 2 m². Dans les ouvertures qui ne sont pas déduites, sont inclus les travaux pour réaliser la surface intérieure de l'ouverture.

| Code | U | Désignation | Quantité | Prix | Montant |
|---|---|---|---|---|---|
| mt05bvk010a | U | Brique perforée apparente en terre cuite, clinker, couleur rouge, 28x13,5x5 cm, pour utilisation en maçonnerie non protégée (pièce en U), densité 1300 kg/m³, selon NF EN 771-1. (matériau) | 62 | 66.08 | 4096.960 |
| mt08aaa010a | m³ | Eau. (matériau) | 0.007 | 189.49 | 1.326 |
| mt01arg005a | t | Sable de carrière, pour mortier confectionné sur le chantier. (matériau) | 0.059 | 2006.95 | 118.410 |
| mt08cem041a | kg | Ciment blanc en sacs. (matériau) | 9.208 | 19.55 | 180.016 |
| mt07aco055e | kg | Barres en acier haute adhérence, Fe E 500, de divers diamètres. (matériau) | 0.6 | 131.14 | 78.684 |
| mt09moe020a | kg | Mortier-colle amélioré à liants mixtes, C2 TE, pour la pose en couche épaisse de pièces céramiques en parements verticaux extérieurs, selon NF EN 12004 (matériau) | 0.729 | 66.56 | 48.522 |
| mt08adt010 | kg | Adjuvant hydrofuge pour imperméabilisation des mortiers ou des bétons. (matériau) | 0.034 | 151.59 | 5.154 |
| mt50spa050m | m³ | Grosse planche en bois de pin, dimensions 20x7,2 cm. (matériau) | 0.001 | 42904.35 | 42.904 |
| mt50spa101 | kg | Clous en acier. (matériau) | 0.011 | 182.87 | 2.012 |
| mt50spa081a | U | Étai métallique télescopique, allant jusqu'à 3 m de hauteur. (matériau) | 0.003 | 1880.76 | 5.642 |
| mq06hor010 | h | Bétonnière électrique avec une capacité de gâchage de 160 l. (matériel) | 0.033 | 333.01 | 10.989 |
| mo021 | h | Compagnon professionnel III/CP2 construction pour des travaux de maçonnerie. (main-d'œuvre) | 1.138 | 698.09 | 794.426 |
| mo114 | h | Ouvrier d'exécution I/OE1 construction pour des travaux de maçonnerie. (main-d'œuvre) | 1.039 | 502.77 | 522.378 |
| % | % | Frais de chantier des unités d'ouvrage | 3 % | 5907.423 | 177.223 |
|  |  | Coûts directs |  |  | 6084.646 |

Déchets:
- pose: mt05bvk010a; facteur de déchet 0.0105
- pose: mt01arg005a Sable de carrière, pour mortier confectionné sur le chantier; facteur de déchet 0.00501329
- pose: mt08cem041a Ciment blanc en sacs; facteur de déchet 0.0063
- pose: mt07aco055e Barres en acier haute adhérence, Fe E 500, de divers diamètres; facteur de déchet 0.0075
- pose: mt09moe020a; facteur de déchet 0.07
- pose: mt08adt010 Adjuvant hydrofuge pour imperméabilisation des mortiers ou des bétons; facteur de déchet 0.055
- pose: mt50spa050m Grosse planche en bois de pin, dimensions 20x7,2 cm; facteur de déchet 1
- pose: mt50spa101 Clous en acier; facteur de déchet 0.0045
- pose: mt50spa081a Étai métallique télescopique, allant jusqu'à 3 m de hauteur; facteur de déchet 1

## Ressources

**mt05bvk010a** U Brique perforée apparente en terre cuite
Données techniques: Coût énergétique 36.285 MJ; Émission de CO2 0.539 kg; Code CED 17 01 02; Masse de l'élément 2.09 kg; Volume 0.001672 m3
Déchets:
- emballage: re170201 Bois. (composant de déchet); quantité 0.005 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois; quantité 0.001 kg
- emballage: re170203 Plastique; quantité 0.003 kg

**mt07aco055e** kg Barres en acier haute adhérence, Fe E 500, de divers diamètres
Données techniques: Coût énergétique 9.830 MJ; Émission de CO2 0.510 kg; Code CED 17 04 05; Masse de l'élément 1 kg; Volume 0.000476 m3

**mt09moe020a** kg Mortier-colle amélioré à liants mixtes
Données techniques: Coût énergétique 3.871 MJ; Émission de CO2 0.344 kg; Code CED 17 09 04; Masse de l'élément 1 kg; Volume 0.000667 m3
Déchets:
- emballage: re170203 Plastique; quantité 0.003 kg

**mt08adt010** kg Adjuvant hydrofuge pour imperméabilisation des mortiers ou des bétons
Données techniques: Coût énergétique 71.130 MJ; Émission de CO2 2.824 kg; Code CED 17 09 04; Masse de l'élément 1 kg; Volume 0.000667 m3
Déchets:
- emballage: re170203 Plastique; quantité 0.032 kg

**mt50spa050m** m³ Grosse planche en bois de pin, dimensions 20x7,2 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3
