# Rive de toiture avec profilé

- Propriété du fichier: CYPE Ingenieros S.A.
- Format: FIEBDC-3/2016
- Logiciel: Generador de precios de la construcción. CYPE Ingenieros, S.A.
- Date: 15/06/2024
- Zone géographique: Algérie
- Devise: DZD
- Coûts indirects: 3 %
- Frais généraux: 13 %
- Bénéfice: 6 %
- TVA: 19 %

## E Enveloppe et finition extérieure

### ET Couvertures de toitures terrasses

#### ETI Points singuliers

**ETI350** m Rive de toiture avec profilé.
Rive de toiture avec profil rejet d'eau en aluminium laqué, de 30 mm de hauteur, couleur grise anthracite, avec perforations trapézoïdales pour sa fixation et larmier. Comprend mortier-colle, pièces spéciales et silicone neutre.
Inclut: Nettoyage et préparation de la surface. Implantation. Découpe, mise en place et fixation du profilé.
Critère pour le métré: Longueur mesurée selon documentation graphique du Projet.
Critère pour le mémoire: On mesurera la longueur réellement exécutée selon les spécifications du Projet.

| Code | U | Désignation | Quantité | Prix | Montant |
|---|---|---|---|---|---|
| mt09mcr021m | kg | Mortier-colle amélioré, C2, selon NF EN 12004, couleur grise. (matériau) | 0.18 | 51.79 | 9.322 |
| mt20pcs130chu1 | m | Profil rejet d'eau en aluminium laqué, de 30 mm de hauteur, couleur grise anthracite, avec perforations trapézoïdales pour sa fixation et larmier, fourni en barres de 2,5 m de longueur. (matériau) | 1.1 | 2650.61 | 2915.671 |
| mt15sja100 | U | Cartouche de mastic de silicone neutre. (matériau) | 0.01 | 571.13 | 5.711 |
| mo020 | h | Compagnon professionnel III/CP2 construction. (main-d'œuvre) | 0.171 | 698.09 | 119.373 |
| mo113 | h | Ouvrier d'exécution I/OE1 construction. (main-d'œuvre) | 0.171 | 502.77 | 85.974 |
| % | % | Frais de chantier des unités d'ouvrage | 2 % | 3136.051 | 62.721 |
|  |  | Coûts directs |  |  | 3198.772 |

Déchets:
- pose: mt09mcr021m Mortier-colle amélioré, C2, selon NF EN 12004, couleur grise; facteur de déchet 0.07
- pose: mt20pcs130chu1; facteur de déchet 0.024
- pose: mt15sja100 Cartouche de mastic de silicone neutre; facteur de déchet 0.06

## Ressources

**mt09mcr021m** kg Mortier-colle amélioré, C2, selon NF EN 12004, couleur grise
Données techniques: Coût énergétique 3.871 MJ; Émission de CO2 0.344 kg; Code CED 17 09 04; Masse de l'élément 1 kg; Volume 0.000667 m3
Déchets:
- emballage: re170203 Plastique. (composant de déchet); quantité 0.003 kg; Code CED 17 02 03; Masse de l'élément 1 kg; Volume 0.001667 m3

**mt20pcs130chu1** m Profil rejet d'eau en aluminium laqué
Données techniques: Coût énergétique 71.796 MJ; Émission de CO2 5.119 kg; Code CED 17 04 02; Masse de l'élément 0.648 kg; Volume 0.000432 m3
Déchets:
- emballage: re170203 Plastique; quantité 0.008 kg

**mt15sja100** U Cartouche de mastic de silicone neutre
Données techniques: Coût énergétique 87.088 MJ; Émission de CO2 3.667 kg; Code CED 17 09 04; Masse de l'élément 0.45 kg; Volume 0.0003 m3
Déchets:
- emballage: re170203 Plastique; quantité 0.1 kg
