# Impression antioxydante sur une surface en acier

- Propriété du fichier: CYPE Ingenieros S.A.
- Format: FIEBDC-3/2016
- Logiciel: Generador de precios de la construcción. CYPE Ingenieros, S.A.
- Date: 15/06/2024
- Zone géographique: Algérie
- Devise: DZD
- Coûts indirects: 3 %
- Frais généraux: 13 %
- Bénéfice: 6 %
- TVA: 19 %

## F Aménagements et finitions

### FP Peintures

#### FPE Spéciales métal

**FPE180** m² Impression antioxydante sur une surface en acier.
Application manuelle d'une couche d'impression synthétique antioxydante à séchage rapide, couleur rouge oxyde, finition mat, à base de résines alkydes modifiées, pigments organiques, pigments inorganiques, pigments antioxydants, phosphate de zinc et dissolvant formulé à base d'un mélange d'hydrocarbures (rendement: 0,087 l/m²), sur serrurerie intérieure en acier.
Inclut: Préparation et nettoyage de la surface support. Application d'une couche d'impression.
Critère pour le métré: Surface mesurée selon documentation graphique du Projet, sans décompter les vides, en considérant la surface qu'ils renferment, définie par ses dimensions maximales, par une seule face.
Critère pour le mémoire: On mesurera la surface réellement exécutée selon les spécifications du Projet, par une seule face, en considérant la surface qu'ils renferment, définie par ses dimensions maximales.

| Code | U | Désignation | Quantité | Prix | Montant |
|---|---|---|---|---|---|
| mt27pfi201b | l | Impression synthétique antioxydante à séchage rapide, couleur rouge oxyde, finition mat, à base de résines alkydes modifiées, pigments organiques, pigments inorganiques, pigments antioxydants, phosphate de zinc et dissolvant formulé à base d'un mélange d'hydrocarbures, de résistance à la corrosion élevée, à appliquer à la brosse ou au pistolet sur surfaces métalliques. (matériau) | 0.087 | 1174.59 | 102.189 |
| mo038 | h | Compagnon professionnel III/CP2 peintre. (main-d'œuvre) | 0.076 | 698.09 | 53.055 |
| mo076 | h | Ouvrier professionnel II/OP peintre. (main-d'œuvre) | 0.076 | 521.84 | 39.660 |
| % | % | Frais de chantier des unités d'ouvrage | 2 % | 194.904 | 3.898 |
|  |  | Coûts directs |  |  | 198.802 |

Déchets:
- pose: mt27pfi201b; facteur de déchet 0.0374315

## Ressources

**mt27pfi201b** l Impression synthétique antioxydante à séchage rapide
Données techniques: Coût énergétique 119.103 MJ; Émission de CO2 4.783 kg; Code CED 17 09 04; Masse de l'élément 1.46 kg; Volume 0.000973 m3
Déchets:
- emballage: re150104 Emballages métalliques. (composant de déchet); quantité 0.059 kg; Code CED 15 01 04; Masse de l'élément 1 kg; Volume 0.001667 m3
