# Revêtement de sol industriel, système Ucrete "MBCC de Sika"

- Propriété du fichier: CYPE Ingenieros S.A.
- Format: FIEBDC-3/2016
- Logiciel: Generador de precios de la construcción. CYPE Ingenieros, S.A.
- Date: 15/06/2024
- Zone géographique: Algérie
- Devise: DZD
- Coûts indirects: 3 %
- Frais généraux: 13 %
- Bénéfice: 6 %
- TVA: 19 %

## F Aménagements et finitions

### FS Revêtements de sols

#### FSM Béton et mortier

**FSM080** m² Revêtement de sol industriel, système Ucrete "MBCC de Sika".
Revêtement de sol industriel, réalisé sur base en béton durci, avec le système système Ucrete UD200 "MBCC de Sika", apte pour usage alimentaire, par application successive de: couche de roulement 6 mm d'épaisseur, avec revêtement de résine de polyuréthane et ciment, Ucrete UD200 "MBCC de Sika", de couleur crème, impression préalable avec Ucrete Primer SC "MBCC de Sika".
Critère d'évaluation économique: Le prix ne comprend ni la surface support ni l'exécution et le scellement des joints.
Inclut: Nettoyage de la surface support. Implantation des joints et des pans. Application de la couche d'apprêt. Déversement, extension et nivellement du mélange. Nettoyage final du revêtement.
Critère pour le métré: Surface mesurée en projection horizontale, selon documentation graphique du Projet.
Critère pour le mémoire: On mesurera, en projection horizontale, la surface réellement exécutée selon les spécifications du Projet.

| Code | U | Désignation | Quantité | Prix | Montant |
|---|---|---|---|---|---|
| mt09bnc310a | kg | Impression de trois composants à base de résine de polyuréthane et ciment, sans dissolvants, Ucrete Primer SC "MBCC de Sika", d'application sur surfaces horizontales, à viscosité faible et avec un contenu très bas de composés organiques volatiles (COV), pour revêtements hautement sollicités du système Ucrete. (matériau) | 0.35 | 1653.59 | 578.757 |
| mt09bnc320zf | kg | Mortier polymérique à quatre composants (résine, durcisseur, granulats actifs et pigments), à base de résine de polyuréthane et ciment, sans dissolvants, Ucrete UD200 "MBCC de Sika", finition type mortier continu, de couleur crème, SR - B2,0 - AR0,5 - IR4 selon NF EN 13813; pour application comme couche de base de 6 mm d'épaisseur, avec un contenu très bas de composés organiques volatiles (COV), de résistance élevée à l'impact, avec résistance à des températures élevées et avec une haute résistance aux agents chimiques, selon NF EN 13813, pour revêtements hautement sollicités du système Ucrete. (matériau) | 15.5 | 486.35 | 7538.425 |
| mo121 | h | Compagnon professionnel III/CP2 chapiste spécialisé en revêtements de sols industriels. (main-d'œuvre) | 0.205 | 698.09 | 143.108 |
| mo122 | h | Ouvrier professionnel II/OP chapiste spécialisé en revêtements de sols industriels. (main-d'œuvre) | 0.318 | 521.84 | 165.945 |
| % | % | Frais de chantier des unités d'ouvrage | 2 % | 8426.235 | 168.525 |
|  |  | Coûts directs |  |  | 8594.760 |

Déchets:
- pose: mt09bnc310a; facteur de déchet 0.03
- pose: mt09bnc320zf; facteur de déchet 0.043302

## Ressources

**mt09bnc310a** kg Impression de trois composants à base de résine de polyuréthane et ciment
Données techniques: Coût énergétique 26.963 MJ; Émission de CO2 1.494 kg; Code CED 17 09 04; Masse de l'élément 1 kg; Volume 0.000667 m3
Déchets:
- emballage: re170203 Plastique. (composant de déchet); quantité 0.003 kg; Code CED 17 02 03; Masse de l'élément 1 kg; Volume 0.001667 m3

**mt09bnc320zf** kg Mortier polymérique à quatre composants (résine
Données techniques: Coût énergétique 26.963 MJ; Émission de CO2 1.494 kg; Code CED 17 09 04; Masse de l'élément 1 kg; Volume 0.000667 m3
Déchets:
- emballage: re170203 Plastique; quantité 0.003 kg
