# Marche grillagée électrosoudée

- Propriété du fichier: CYPE Ingenieros S.A.
- Format: FIEBDC-3/2016
- Logiciel: Generador de precios de la construcción. CYPE Ingenieros, S.A.
- Date: 15/06/2024
- Zone géographique: Algérie
- Devise: DZD
- Coûts indirects: 3 %
- Frais généraux: 13 %
- Bénéfice: 6 %
- TVA: 19 %

## G Structure et gros oeuvre

### GE Passerelles et escaliers

#### GEA Acier

**GEA030** U Marche grillagée électrosoudée.
Marche droite, de 900x275 mm, constituée de grille électrosoudée antidérapante, finition galvanisé à chaud, réalisée avec platines porteuses en acier laminé NF EN 10025 S235JR, de profilé plat laminé à chaud, de 25x2 mm, espacées de 34 mm, distanceurs de tige carrée pliée, en acier avec un faible contenu de carbone NF EN ISO 16120-2 C4D, de 4 mm de côté, espacés de 38 mm et cadre en acier laminé NF EN 10025 S235JR, de profilé plat laminé à chaud; et arrêt frontal antidérapant, en acier laminé NF EN 10025 S235JR, de profilé plat laminé à chaud, découpé, fixé à l'aide de vis sur limon métallique d'escalier.
Critère d'évaluation économique: Le prix comprend les éléments de fixation.
Inclut: Implantation. Mise en place et fixation des marches. Nettoyage final.
Critère pour le métré: Nombre d'unités prévues, selon documentation graphique du Projet.
Critère pour le mémoire: On mesurera le nombre d'unités réellement exécutées selon les spécifications du Projet.

| Code | U | Désignation | Quantité | Prix | Montant |
|---|---|---|---|---|---|
| mt07rel020gea | U | Marche droite, de 900x275 mm, constituée de grille électrosoudée antidérapante, finition galvanisé à chaud, réalisée avec platines porteuses en acier laminé NF EN 10025 S235JR, de profilé plat laminé à chaud, de 25x2 mm, espacées de 34 mm, distanceurs de tige carrée pliée, en acier avec un faible contenu de carbone NF EN ISO 16120-2 C4D, de 4 mm de côté, espacés de 38 mm et cadre en acier laminé NF EN 10025 S235JR, de profilé plat laminé à chaud; et arrêt frontal antidérapant, en acier laminé NF EN 10025 S235JR, de profilé plat laminé à chaud, découpé, à visser, y compris éléments de fixation. (matériau) | 1 | 5448.55 | 5448.550 |
| mo047 | h | Compagnon professionnel III/CP2 charpentier métal. (main-d'œuvre) | 0.114 | 726.48 | 82.819 |
| mo094 | h | Ouvrier professionnel II/OP charpentier métal. (main-d'œuvre) | 0.114 | 542.69 | 61.867 |
| % | % | Frais de chantier des unités d'ouvrage | 2 % | 5593.236 | 111.865 |
|  |  | Coûts directs |  |  | 5705.101 |

Déchets:
- pose: mt07rel020gea; facteur de déchet 0.0053

## Ressources

**mt07rel020gea** U Marche droite, de 900x275 mm
Données techniques: Coût énergétique 111.303 MJ; Émission de CO2 11.149 kg; Code CED 17 04 05; Masse de l'élément 4.28 kg; Volume 0.002038 m3
Déchets:
- emballage: re170203 Plastique. (composant de déchet); quantité 0.04 kg; Code CED 17 02 03; Masse de l'élément 1 kg; Volume 0.001667 m3
