# Sol extérieur accessible en pavés de verre moulé

- Propriété du fichier: CYPE Ingenieros S.A.
- Format: FIEBDC-3/2016
- Logiciel: Generador de precios de la construcción. CYPE Ingenieros, S.A.
- Date: 23/05/2024
- Zone géographique: Algérie
- Devise: DZD
- Coûts indirects: 3 %
- Frais généraux: 13 %
- Bénéfice: 6 %
- TVA: 19 %

## G Structure et gros oeuvre

### GP Planchers

#### GPV Verre

**GPV020** m² Sol extérieur accessible en pavés de verre moulé.
Réalisation d'un sol extérieur accessible constitué de pavés de verre moulé lisse, incolore, 190x190x80 mm, pour trafic piéton, avec des joints périphériques et des joints entre pièces réalisées avec béton prêt à l'emploi BCN: CPJ-CEM II/A 32,5 PM - TP - B 40 - 5/15 - E: 5a - BA - P 18-305, coulage avec des moyens manuels, et acier Fe E 500, avec une quantité approximative de 13 kg/m² comme armature inférieure et supérieure; montage et démontage du système de coffrage. Comprend les bandes périmétriques pour joints de dilatation et antidérapants et le scellement des joints périphériques avec du silicone. Totalement terminé.
Inclut: Montage du système de coffrage. Implantation des pièces. Mise en place des bandes périmétriques. Mise en place des pavés de verre moulé. Mise en place des armatures avec des séparateurs homologués. Humidification du coffrage. Coulage et compactage du béton. Séchage du béton. Scellement des joints périphériques. Démontage du système de coffrage.
Critère pour le métré: Surface mesurée selon documentation graphique du Projet.
Critère pour le mémoire: On mesurera la surface réellement exécutée selon les spécifications du Projet.

| Code | U | Désignation | Quantité | Prix | Montant |
|---|---|---|---|---|---|
| mt21vmp010e | U | Pavé de verre moulé lisse, incolore, 190x190x80 mm, pour sols à trafic piéton. (matériau) | 21 | 1090.33 | 22896.930 |
| mt10haf040timh | m³ | Béton prêt à l'emploi BCN: CPJ-CEM II/A 32,5 PM - TP - B 40 - 5/15 - E: 5a - BA - P 18-305. (matériau) | 0.019 | 18684.25 | 355.001 |
| mt07aco055e | kg | Barres en acier haute adhérence, Fe E 500, de divers diamètres. (matériau) | 13 | 131.14 | 1704.820 |
| mt07aco020c | U | Séparateur homologué pour poutres. (matériau) | 4 | 12.34 | 49.360 |
| mt50spa052b | m | Grosse planche en bois de pin, de 20x7,2 cm. (matériau) | 0.02 | 617.54 | 12.351 |
| mt50spa101 | kg | Clous en acier. (matériau) | 0.03 | 182.87 | 5.486 |
| mt50spa081a | U | Étai métallique télescopique, allant jusqu'à 3 m de hauteur. (matériau) | 0.013 | 1880.76 | 24.450 |
| mt15sja025b | U | Cartouche de silicone acétique monocomposante, antimoisissure, couleur transparente, de 310 ml. (matériau) | 0.5 | 1228.34 | 614.170 |
| mt21vva022b | U | Produits complémentaires pour la mise en place de pavés de verre moulé. (matériau) | 1 | 113.61 | 113.610 |
| mo020 | h | Compagnon professionnel III/CP2 construction. (main-d'œuvre) | 2.201 | 698.09 | 1536.496 |
| mo113 | h | Ouvrier d'exécution I/OE1 construction. (main-d'œuvre) | 1.746 | 502.77 | 877.836 |
| % | % | Frais de chantier des unités d'ouvrage | 2 % | 28190.510 | 563.810 |
|  |  | Coûts directs |  |  | 28754.320 |

Déchets:
- pose: mt21vmp010e Pavé de verre moulé lisse, incolore, 190x190x80 mm, pour sols à trafic piéton; facteur de déchet 0.00708926
- pose: mt07aco055e Barres en acier haute adhérence, Fe E 500, de divers diamètres; facteur de déchet 0.0075
- pose: mt50spa052b Grosse planche en bois de pin, de 20x7,2 cm; facteur de déchet 1
- pose: mt50spa101 Clous en acier; facteur de déchet 0.0045
- pose: mt50spa081a Étai métallique télescopique, allant jusqu'à 3 m de hauteur; facteur de déchet 1
- pose: mt15sja025b Cartouche de silicone acétique monocomposante, antimoisissure, couleur transparente, de 310 ml; facteur de déchet 0.06

## Ressources

**mt21vmp010e** U Pavé de verre moulé lisse, incolore, 190x190x80 mm, pour sols à trafic piéton
Données techniques: Coût énergétique 44.283 MJ; Émission de CO2 2.977 kg; Code CED 17 02 02; Masse de l'élément 2.7 kg; Volume 0.0027 m3
Déchets:
- emballage: re170201 Bois. (composant de déchet); quantité 0.028 kg; Code CED 17 02 01; Masse de l'élément 1 kg; Volume 0.000909 m3
- emballage: re170203 Plastique. (composant de déchet); quantité 0.001 kg; Code CED 17 02 03; Masse de l'élément 1 kg; Volume 0.001667 m3

**mt10haf040timh** m³ Béton prêt à l'emploi BCN: CPJ-CEM II/A 32,5 PM - TP - B 40 - 5/15 - E: 5a - BA - P 18-305
Données techniques: Coût énergétique 2208.000 MJ; Émission de CO2 253.000 kg; Code CED 17 01 01; Masse de l'élément 2300 kg; Volume 1.533333 m3

**mt07aco055e** kg Barres en acier haute adhérence, Fe E 500, de divers diamètres
Données techniques: Coût énergétique 9.830 MJ; Émission de CO2 0.510 kg; Code CED 17 04 05; Masse de l'élément 1 kg; Volume 0.000476 m3

**mt07aco020c** U Séparateur homologué pour poutres
Données techniques: Coût énergétique 1.105 MJ; Émission de CO2 0.114 kg
Déchets:
- emballage: re150101 Emballages en papier et en carton. (composant de déchet); quantité 0.072 kg; Code CED 15 01 01; Masse de l'élément 1 kg; Volume 0.001333 m3

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt15sja025b** U Cartouche de silicone acétique monocomposante, antimoisissure, couleur transparente, de 310 ml
Données techniques: Coût énergétique 87.088 MJ; Émission de CO2 3.667 kg; Code CED 17 09 04; Masse de l'élément 0.45 kg; Volume 0.0003 m3
Déchets:
- emballage: re170203 Plastique; quantité 0.1 kg
