# Émetteur électrique

- Propriété du fichier: CYPE Ingenieros S.A.
- Format: FIEBDC-3/2016
- Logiciel: Generador de precios de la construcción. CYPE Ingenieros, S.A.
- Date: 15/06/2024
- Zone géographique: Algérie
- Devise: DZD
- Coûts indirects: 3 %
- Frais généraux: 13 %
- Bénéfice: 6 %
- TVA: 19 %

## T Équipements techniques

### TC ECS et chauffage

#### TCL Électricité

**TCL040** U Émetteur électrique.
Convecteur mural électrique, de 750 W de puissance électrique, sans programmateur, convection contrôlée par thermostat incorporé, alimentation monophasée à 230 V de tension, composé de structure en acier peinte en époxy RAL 9002, de 410x410x80 mm, selon NF EN 442-1, mise en place sur parement vertical.
Inclut: Implantation de l'émetteur. Fixation des supports au parement. Mise en place de l'appareil et des accessoires. Connexion et contrôle de son bon fonctionnement.
Critère pour le métré: Nombre d'unités prévues, selon documentation graphique du Projet.
Critère pour le mémoire: On mesurera le nombre d'unités réellement exécutées selon les spécifications du Projet.

| Code | U | Désignation | Quantité | Prix | Montant |
|---|---|---|---|---|---|
| mt38emc010a | U | Convecteur mural électrique, de 750 W de puissance électrique, sans programmateur, convection contrôlée par thermostat incorporé, alimentation monophasée à 230 V de tension, composé de structure en acier peinte en époxy RAL 9002, de 410x410x80 mm, selon NF EN 442-1. (matériau) | 1 | 11012.22 | 11012.220 |
| mo004 | h | Compagnon professionnel III/CP2 chauffagiste. (main-d'œuvre) | 0.171 | 717.33 | 122.663 |
| mo103 | h | Ouvrier professionnel II/OP chauffagiste. (main-d'œuvre) | 0.171 | 520.85 | 89.065 |
| % | % | Frais de chantier des unités d'ouvrage | 2 % | 11223.948 | 224.479 |
|  |  | Coûts directs |  |  | 11448.427 |

## Ressources

**mt38emc010a** U Convecteur mural électrique
Données techniques: Coût énergétique 73.575 MJ; Émission de CO2 4.920 kg
Déchets:
- emballage: re150101 Emballages en papier et en carton. (composant de déchet); quantité 1.467 kg; Code CED 15 01 01; Masse de l'élément 1 kg; Volume 0.001333 m3
