# Surpresseur pour bâtiments

- Propriété du fichier: CYPE Ingenieros S.A.
- Format: FIEBDC-3/2016
- Logiciel: Generador de precios de la construcción. CYPE Ingenieros, S.A.
- Date: 15/06/2024
- Zone géographique: Algérie
- Devise: DZD
- Coûts indirects: 3 %
- Frais généraux: 13 %
- Bénéfice: 6 %
- TVA: 19 %

## T Équipements techniques

### TP Installations de distribution de l'eau

#### TPS Réservoirs/surpresseurs

**TPS020** U Surpresseur pour bâtiments.
Surpresseur d'eau, modèle AP MATRIX 5-5-1 DM "EBARA", constitué de: une pompe centrifuge multicellulaire horizontale MATRIX 5-5/1,3, d'une puissance de 1,3 kW, corps d'impulsion, support, impulseur, chemise externe et axe en acier inoxydable AISI 304, roulements à billes lubrifiés à vie, fermeture mécanique, moteur asynchrone à 2 pôles, efficacité IE3, isolation classe F, protection IP55, pour alimentation triphasée à 230/400 V, socle métallique commun pour pompe et tableau électrique, vannes d'isolement et clapet de non retour, manomètre, pressostat, tableau électrique de force et commande pour l'opération totalement automatique du groupe, support métallique pour tableau électrique, collecteur en aspiration, avec accumulateur vertical en tôle d'acier, avec pieds, avec membrane échangeable, de 150 l et 10 bar, modèle 100 AMR-P. Comprend les tubes entre les différents éléments et accessoires. Totalement monté, connecté et mis en marche par l'entreprise installatrice pour la vérification de son bon fonctionnement. Ne comprend pas l'installation électrique.
Inclut: Implantation. Fixation du réservoir. Mise en place et fixation du surpresseur. Mise en place et fixation des tuyauteries et des accessoires. Connexions de la pompe avec le réservoir. Connexion. Mise en marche.
Critère pour le métré: Nombre d'unités prévues, selon documentation graphique du Projet.
Critère pour le mémoire: On mesurera le nombre d'unités réellement exécutées selon les spécifications du Projet.

| Code | U | Désignation | Quantité | Prix | Montant |
|---|---|---|---|---|---|
| mt37bce190bbe | U | Surpresseur d'eau, modèle AP MATRIX 5-5-1 DM "EBARA", constitué de: une pompe centrifuge multicellulaire horizontale MATRIX 5-5/1,3, d'une puissance de 1,3 kW, corps d'impulsion, support, impulseur, chemise externe et axe en acier inoxydable AISI 304, roulements à billes lubrifiés à vie, fermeture mécanique, moteur asynchrone à 2 pôles, efficacité IE3, isolation classe F, protection IP55, pour alimentation triphasée à 230/400 V, socle métallique commun pour pompe et tableau électrique, vannes d'isolement et clapet de non retour, manomètre, pressostat, tableau électrique de force et commande pour l'opération totalement automatique du groupe, support métallique pour tableau électrique, collecteur en aspiration. (matériau) | 1 | 207286.47 | 207286.470 |
| mt37bce500aa | U | Accumulateur vertical en tôle d'acier, avec pieds, avec membrane échangeable, de 150 l et 10 bar, modèle 100 AMR-P "EBARA", de 450 mm de diamètre et 850 mm de hauteur. (matériau) | 1 | 49710.14 | 49710.140 |
| mt37bce510a | U | Jeu de 4 amortisseurs antivibration pour le socle du surpresseur, "EBARA". (matériau) | 1 | 9652.46 | 9652.460 |
| mt37www010 | U | Produits complémentaires pour installations de plomberie. (matériau) | 1 | 168.92 | 168.920 |
| mo008 | h | Compagnon professionnel III/CP2 plombier. (main-d'œuvre) | 5.346 | 717.33 | 3834.846 |
| mo107 | h | Ouvrier professionnel II/OP plombier. (main-d'œuvre) | 2.673 | 520.85 | 1392.232 |
| % | % | Frais de chantier des unités d'ouvrage | 4 % | 272045.068 | 10881.803 |
|  |  | Coûts directs |  |  | 282926.871 |

## Ressources

**mt37bce190bbe** U Surpresseur d'eau
Données techniques: Coût énergétique 874.390 MJ; Émission de CO2 60.517 kg
Déchets:
- emballage: re150101 Emballages en papier et en carton. (composant de déchet); quantité 1.608 kg; Code CED 15 01 01; Masse de l'élément 1 kg; Volume 0.001333 m3

**mt37bce500aa** U Accumulateur vertical en tôle d'acier
Données techniques: Coût énergétique 963.392 MJ; Émission de CO2 60.041 kg
Déchets:
- emballage: re150101 Emballages en papier et en carton; quantité 1.577 kg
