# Surpresseur pour réseau de récupération des eaux pluviales

- Propriété du fichier: CYPE Ingenieros S.A.
- Format: FIEBDC-3/2016
- Logiciel: Generador de precios de la construcción. CYPE Ingenieros, S.A.
- Date: 15/06/2024
- Zone géographique: Algérie
- Devise: DZD
- Coûts indirects: 3 %
- Frais généraux: 13 %
- Bénéfice: 6 %
- TVA: 19 %

## T Équipements techniques

### TP Installations de distribution de l'eau

#### TPS Réservoirs/surpresseurs

**TPS030** U Surpresseur pour réseau de récupération des eaux pluviales.
Surpresseur pour la récupération des eaux pluviales, avec pompe centrifuge multiétapes, en acier inoxydable, autoaspirante, alimentation monophasée (230V/50Hz), débit maximum 5 m³/h, hauteur maximale d'impulsion 42 m, hauteur maximale d'aspiration 8 m, pression maximale de travail 8 bar, puissance nominale du moteur de 0,55 kW, protection IP42, isolation classe F, connexion d'impulsion de 1", connexion d'aspiration de 1", connexion de réalimentation d'eau potable de 3/4", réservoir de réalimentation en eau potable de 11 l avec vanne à flotteur, tableau électrique avec système électronique de contrôle, contrôleur de flux et pressostat, vanne à 3 voies actionnée par un interrupteur à flotteur et connexion pour alarme antidébordement, avec couvercle pour isolation acoustique, alarme antidébordement. Totalement monté, connecté et mis en marche par l'entreprise installatrice pour la vérification de son bon fonctionnement.
Inclut: Implantation. Mise en place et fixation du surpresseur. Mise en place et fixation des tuyauteries et des accessoires. Connexion. Mise en marche.
Critère pour le métré: Nombre d'unités prévues, selon documentation graphique du Projet.
Critère pour le mémoire: On mesurera le nombre d'unités réellement exécutées selon les spécifications du Projet.

| Code | U | Désignation | Quantité | Prix | Montant |
|---|---|---|---|---|---|
| mt37bcw800a | U | Surpresseur pour la récupération des eaux pluviales, avec pompe centrifuge multiétapes, en acier inoxydable, autoaspirante, alimentation monophasée (230V/50Hz), débit maximum 5 m³/h, hauteur maximale d'impulsion 42 m, hauteur maximale d'aspiration 8 m, pression maximale de travail 8 bar, puissance nominale du moteur de 0,55 kW, protection IP42, isolation classe F, connexion d'impulsion de 1", connexion d'aspiration de 1", connexion de réalimentation d'eau potable de 3/4", réservoir de réalimentation en eau potable de 11 l avec vanne à flotteur, tableau électrique avec système électronique de contrôle, contrôleur de flux et pressostat, vanne à 3 voies actionnée par un interrupteur à flotteur et connexion pour alarme antidébordement. (matériau) | 1 | 209494.47 | 209494.470 |
| mt37bcw850a | U | Couvercle pour isolation acoustique, pour surpresseur. (matériau) | 1 | 22236.84 | 22236.840 |
| mt37bcw851a | U | Alarme antidébordement, pour surpresseur. (matériau) | 1 | 10533.24 | 10533.240 |
| mo008 | h | Compagnon professionnel III/CP2 plombier. (main-d'œuvre) | 0.569 | 717.33 | 408.161 |
| mo107 | h | Ouvrier professionnel II/OP plombier. (main-d'œuvre) | 0.284 | 520.85 | 147.921 |
| % | % | Frais de chantier des unités d'ouvrage | 4 % | 242820.632 | 9712.825 |
|  |  | Coûts directs |  |  | 252533.457 |

## Ressources

**mt37bcw800a** U Surpresseur pour la récupération des eaux pluviales
Données techniques: Coût énergétique 0.869 MJ; Émission de CO2 1.367 kg
Déchets:
- emballage: re150101 Emballages en papier et en carton. (composant de déchet); quantité 1.608 kg; Code CED 15 01 01; Masse de l'élément 1 kg; Volume 0.001333 m3

**mt37bcw850a** U Couvercle pour isolation acoustique, pour surpresseur
Données techniques: Coût énergétique 0.851 MJ; Émission de CO2 1.339 kg
Déchets:
- emballage: re150101 Emballages en papier et en carton; quantité 1.575 kg

**mt37bcw851a** U Alarme antidébordement, pour surpresseur
Données techniques: Coût énergétique 0.851 MJ; Émission de CO2 1.339 kg
Déchets:
- emballage: re150101 Emballages en papier et en carton; quantité 1.575 kg
