# Réservoir de surface préfabriqué pour eau potable

- Propriété du fichier: CYPE Ingenieros S.A.
- Format: FIEBDC-3/2016
- Logiciel: Generador de precios de la construcción. CYPE Ingenieros, S.A.
- Date: 15/06/2024
- Zone géographique: Algérie
- Devise: DZD
- Coûts indirects: 3 %
- Frais généraux: 13 %
- Bénéfice: 6 %
- TVA: 19 %

## T Équipements techniques

### TP Installations de distribution de l'eau

#### TPS Réservoirs/surpresseurs

**TPS040** U Réservoir de surface préfabriqué pour eau potable.
Réservoir de surface en polyester renforcé de fibre de verre, cylindrique, de 200 l, avec couvercle, entrée d'air et trop-plein, pour eau potable; vanne d'isolement à opercule en laiton fondu de 1" DN 25 mm pour l'entrée; vanne à sphère pour vidange; vanne d'isolement à opercule en laiton fondu de 3/4" DN 20 mm pour la sortie. Comprend les produits complémentaires. Totalement monté, connecté et testé.
Inclut: Implantation. Nettoyage de la base d'appui du réservoir. Mise en place, fixation et montage du réservoir. Mise en place et montage des vannes. Mise en place et fixation des tuyauteries et des accessoires.
Critère pour le métré: Nombre d'unités prévues, selon documentation graphique du Projet.
Critère pour le mémoire: On mesurera le nombre d'unités réellement exécutées selon les spécifications du Projet.

| Code | U | Désignation | Quantité | Prix | Montant |
|---|---|---|---|---|---|
| mt37sve010b | U | Vanne à sphère en laiton nickelé à visser de 1/2". (matériau) | 1 | 596.88 | 596.880 |
| mt37svc010f | U | Vanne à opercule en laiton fondu, à visser, de 1". (matériau) | 1 | 1102.48 | 1102.480 |
| mt37dps020a | U | Réservoir en polyester renforcé de fibre de verre, cylindrique, de 200 l, avec couvercle, entrée d'air et trop-plein, à placer en surface. (matériau) | 1 | 20517.5 | 20517.500 |
| mt37svc010c | U | Vanne à opercule en laiton fondu, à visser, de 3/4". (matériau) | 1 | 710.41 | 710.410 |
| mt37www010 | U | Produits complémentaires pour installations de plomberie. (matériau) | 1 | 168.92 | 168.920 |
| mo008 | h | Compagnon professionnel III/CP2 plombier. (main-d'œuvre) | 0.694 | 717.33 | 497.827 |
| mo107 | h | Ouvrier professionnel II/OP plombier. (main-d'œuvre) | 0.694 | 520.85 | 361.470 |
| % | % | Frais de chantier des unités d'ouvrage | 2 % | 23955.487 | 479.110 |
|  |  | Coûts directs |  |  | 24434.597 |

## Ressources

**mt37sve010b** U Vanne à sphère en laiton nickelé à visser de 1/2"
Données techniques: Coût énergétique 509.569 MJ; Émission de CO2 34.281 kg
Déchets:
- emballage: re150101 Emballages en papier et en carton. (composant de déchet); quantité 0.072 kg; Code CED 15 01 01; Masse de l'élément 1 kg; Volume 0.001333 m3

**mt37svc010f** U Vanne à opercule en laiton fondu, à visser, de 1"
Données techniques: Coût énergétique 597.419 MJ; Émission de CO2 40.181 kg
Déchets:
- emballage: re150101 Emballages en papier et en carton; quantité 0.072 kg

**mt37dps020a** U Réservoir en polyester renforcé de fibre de verre
Données techniques: Coût énergétique 311.452 MJ; Émission de CO2 15.045 kg
Déchets:
- emballage: re150101 Emballages en papier et en carton; quantité 1.32 kg

**mt37svc010c** U Vanne à opercule en laiton fondu, à visser, de 3/4"
Données techniques: Coût énergétique 491.999 MJ; Émission de CO2 33.101 kg
Déchets:
- emballage: re150101 Emballages en papier et en carton; quantité 0.072 kg
