# Collecteur suspendu

- Propriété du fichier: CYPE Ingenieros S.A.
- Format: FIEBDC-3/2016
- Logiciel: Generador de precios de la construcción. CYPE Ingenieros, S.A.
- Date: 15/06/2024
- Zone géographique: Algérie
- Devise: DZD
- Coûts indirects: 3 %
- Frais généraux: 13 %
- Bénéfice: 6 %
- TVA: 19 %

## T Équipements techniques

### TQ Installations d'évacuation des eaux usées

#### TQO Collecteurs suspendus

**TQO030** m Collecteur suspendu.
Collecteur suspendu de réseau horizontal, constitué de tube de PVC, série B, de 200 mm de diamètre et 3,9 mm d'épaisseur, assemblage collée avec adhésif, avec une pente minimum de 1,00% pour l'évacuation des eaux résiduelles (à basse et haute température) et 0,50% pour l'évacuation des eaux pluviales à l'intérieur de la structure des bâtiments. Comprend le liquide nettoyeur, l'adhésif pour les tubes et les accessoires de PVC, le matériau auxiliaire pour le montage et la fixation à l'ouvrage, les accessoires et les pièces spéciales.
Inclut: Implantation du parcours du collecteur et de la situation des éléments de fixation. Présentation à sec des tubes. Fixation des produits complémentaires pour le montage et la fixation à l'ouvrage. Montage, connexion et contrôle de son bon fonctionnement.
Critère pour le métré: Longueur mesurée en projection horizontale, selon documentation graphique du Projet.
Critère pour le mémoire: On mesurera, en projection horizontale, la longueur réellement exécutée selon les spécifications du Projet.

| Code | U | Désignation | Quantité | Prix | Montant |
|---|---|---|---|---|---|
| mt36tit400j | U | Matériau auxiliaire pour montage et fixation à l'ouvrage des tuyaux en PVC, série B, de 200 mm de diamètre. (matériau) | 1 | 207.41 | 207.410 |
| mt36tit010jj | m | Tube en PVC, série B, de 200 mm de diamètre et 3,9 mm d'épaisseur, selon NF EN 1329-1, avec le prix augmenté de 45% pour cause d'accessoires et pièces spéciales. (matériau) | 1.05 | 2004.96 | 2105.208 |
| mt11var009 | l | Liquide nettoyeur pour collage par adhésif de tubes et accessoires en PVC. (matériau) | 0.095 | 4503.86 | 427.867 |
| mt11var010 | l | Adhésif pour tubes et accessoires en PVC. (matériau) | 0.076 | 5740.02 | 436.242 |
| mo008 | h | Compagnon professionnel III/CP2 plombier. (main-d'œuvre) | 0.375 | 717.33 | 268.999 |
| mo107 | h | Ouvrier professionnel II/OP plombier. (main-d'œuvre) | 0.188 | 520.85 | 97.920 |
| % | % | Frais de chantier des unités d'ouvrage | 2 % | 3543.646 | 70.873 |
|  |  | Coûts directs |  |  | 3614.519 |

Déchets:
- pose: mt36tit010jj; facteur de déchet 0.0683208
- pose: mt11var009 Liquide nettoyeur pour collage par adhésif de tubes et accessoires en PVC; facteur de déchet 0.0275

## Ressources

**mt36tit010jj** m Tube en PVC, série B
Données techniques: Coût énergétique 262.099 MJ; Émission de CO2 5.191 kg; Code CED 17 02 03; Masse de l'élément 3.6 kg; Volume 0.006 m3
Déchets:
- emballage: re150101 Emballages en papier et en carton. (composant de déchet); quantité 0.019 kg; Code CED 15 01 01; Masse de l'élément 1 kg; Volume 0.001333 m3
- emballage: re170201 Bois. (composant de déchet); quantité 0.052 kg; Code CED 17 02 01; Masse de l'élément 1 kg; Volume 0.000909 m3
- emballage: re170203 Plastique. (composant de déchet); quantité 0.003 kg; Code CED 17 02 03; Masse de l'élément 1 kg; Volume 0.001667 m3

**mt11var009** l Liquide nettoyeur pour collage par adhésif de tubes et accessoires en PVC
Données techniques: Coût énergétique 3.819 MJ; Émission de CO2 0.202 kg; Code CED 20 01 30; Masse de l'élément 1 kg; Volume 0.001 m3
Déchets:
- emballage: re170203 Plastique; quantité 0.032 kg
