# Grille pour ventilo-convecteur de parapet

- Propriété du fichier: CYPE Ingenieros S.A.
- Format: FIEBDC-3/2016
- Logiciel: Generador de precios de la construcción. CYPE Ingenieros, S.A.
- Date: 15/06/2024
- Zone géographique: Algérie
- Devise: DZD
- Coûts indirects: 3 %
- Frais généraux: 13 %
- Bénéfice: 6 %
- TVA: 19 %

## T Équipements techniques

### TV Climatisation et ventilation

#### TVA Distribution d'air

**TVA210** U Grille pour ventilo-convecteur de parapet.
Grille pour parapet, d'aluminium extrudé, anodisé couleur naturelle E6-C-0, de 345x145 mm, avec lames horizontales fixes avec une séparation de 12,5 mm, sortie d'air perpendiculaire à la grille. Comprend les accessoires de montage et les éléments de fixation.
Inclut: Implantation. Montage et fixation de la grille.
Critère pour le métré: Nombre d'unités prévues, selon documentation graphique du Projet.
Critère pour le mémoire: On mesurera le nombre d'unités réellement exécutées selon les spécifications du Projet.

| Code | U | Désignation | Quantité | Prix | Montant |
|---|---|---|---|---|---|
| mt42trx055bea | U | Grille pour parapet, d'aluminium extrudé, anodisé couleur naturelle E6-C-0, de 345x145 mm, avec lames horizontales fixes avec une séparation de 12,5 mm, sortie d'air perpendiculaire à la grille. (matériau) | 1 | 6830.14 | 6830.140 |
| mo005 | h | Compagnon professionnel III/CP2 installateur de climatisation. (main-d'œuvre) | 0.182 | 717.33 | 130.554 |
| mo104 | h | Ouvrier professionnel II/OP installateur de climatisation. (main-d'œuvre) | 0.182 | 520.85 | 94.795 |
| % | % | Frais de chantier des unités d'ouvrage | 2 % | 7055.489 | 141.110 |
|  |  | Coûts directs |  |  | 7196.599 |

## Ressources

**mt42trx055bea** U Grille pour parapet
Données techniques: Coût énergétique 33.624 MJ; Émission de CO2 2.533 kg
Déchets:
- emballage: re150101 Emballages en papier et en carton. (composant de déchet); quantité 0.072 kg; Code CED 15 01 01; Masse de l'élément 1 kg; Volume 0.001333 m3
