# Gaine souple à double paroi, avec paroi intérieure d'aluminium et polyester, et paroi extérieure en PVC, avec isolation

- Propriété du fichier: CYPE Ingenieros S.A.
- Format: FIEBDC-3/2016
- Logiciel: Generador de precios de la construcción. CYPE Ingenieros, S.A.
- Date: 15/06/2024
- Zone géographique: Algérie
- Devise: DZD
- Coûts indirects: 3 %
- Frais généraux: 13 %
- Bénéfice: 6 %
- TVA: 19 %

## T Équipements techniques

### TV Climatisation et ventilation

#### TVC Conduits d'admission et d'extraction pour ventilation

**TVC230** m Gaine souple à double paroi, avec paroi intérieure d'aluminium et polyester, et paroi extérieure en PVC, avec isolation.
Conduit de ventilation, formé de tube flexible à double paroi avec isolation, de 200 mm de diamètre nominal, composé de paroi intérieure en aluminium, polyester et câble d'acier en spirale de 205 mm de diamètre intérieur, paroi extérieure en fils de verre enrobés de PVC couleur grise de 260 mm de diamètre extérieur et isolation entre parois via fibre de verre de 25 mm d'épaisseur, intervalle de température de travail de -30 à 140°C et résistance thermique 0,65 m²K/W. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42zeh206c | U | Matériau auxiliaire pour montage et fixation à l'ouvrage des conduits flexibles à double paroi avec isolation, de 200 mm de diamètre nominal, avec paroi intérieure d'aluminium et polyester, et paroi extérieure en PVC. (matériau) | 1 | 386.44 | 386.440 |
| mt42zeh205cb | m | Tube flexible à double paroi avec isolation, de 200 mm de diamètre nominal, composé de paroi intérieure en aluminium, polyester et câble d'acier en spirale de 205 mm de diamètre intérieur, paroi extérieure en fils de verre enrobés de PVC couleur grise de 260 mm de diamètre extérieur et isolation entre parois via fibre de verre de 25 mm d'épaisseur, intervalle de température de travail de -30 à 140°C et résistance thermique 0,65 m²K/W, fourni en tronçons de 6 m, avec le prix augmenté de 5% pour cause d'accessoires et pièces spéciales. (matériau) | 1 | 8149.57 | 8149.570 |
| mo011 | h | Compagnon professionnel III/CP2 monteur. (main-d'œuvre) | 0.231 | 717.33 | 165.703 |
| mo080 | h | Ouvrier professionnel II/OP monteur. (main-d'œuvre) | 0.115 | 521.84 | 60.012 |
| % | % | Frais de chantier des unités d'ouvrage | 2 % | 8761.725 | 175.235 |
|  |  | Coûts directs |  |  | 8936.960 |
