# Unité intérieure d'air conditionné, à cassette

- Propriété du fichier: CYPE Ingenieros S.A.
- Format: FIEBDC-3/2016
- Logiciel: Generador de precios de la construcción. CYPE Ingenieros, S.A.
- Date: 23/05/2024
- Zone géographique: Algérie
- Devise: DZD
- Coûts indirects: 3 %
- Frais généraux: 13 %
- Bénéfice: 6 %
- TVA: 19 %

## T Équipements techniques

### TV Climatisation et ventilation

#### TVL Système Mitsubishi Electric à débit de réfrigérant variable

**TVL090** U Unité intérieure d'air conditionné, à cassette.
Unité intérieure d'air conditionné à cassette, à 4 voies, système air-air multisplit, avec débit variable de réfrigérant, pour gaz R-410A, gamme City Multi, modèle PLFY-M125VEM6-E "MITSUBISHI ELECTRIC", puissance frigorifique nominale 14 kW (température de bulbe sec de l'air intérieur 27°C, température de bulbe humide de l'air intérieur 19°C), puissance calorifique nominale 16 kW (température de bulbe sec de l'air intérieur 20°C), consommation électrique nominale en refroidissement 0,12 kW, consommation électrique nominale en chauffage 0,12 kW, de 298x804x840 mm, poids 24 kg, avec ventilateur à quatre vitesses, ajustement automatique de la vitesse du ventilateur, pression sonore à faible vitesse 35 dBA, débit d'air à vitesse élevée 35 m³/min, prise d'air extérieur (jusqu'à 20% du débit d'air nominal), possibilité de fermer n'importe quelle voie de soufflage pour faciliter l'installation dans les angles et dans les couloirs et la graduation de celles-ci par le contrôle à distance et pompe de drainage. Régulation: contrôle à distance par câble, connectable au bus M-Net, modèle PAR-U02MEDA-J. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mee223B | U | Unité intérieure d'air conditionné à cassette, à 4 voies, système air-air multisplit, avec débit variable de réfrigérant, pour gaz R-410A, gamme City Multi, modèle PLFY-M125VEM6-E "MITSUBISHI ELECTRIC", puissance frigorifique nominale 14 kW (température de bulbe sec de l'air intérieur 27°C, température de bulbe humide de l'air intérieur 19°C), puissance calorifique nominale 16 kW (température de bulbe sec de l'air intérieur 20°C), consommation électrique nominale en refroidissement 0,12 kW, consommation électrique nominale en chauffage 0,12 kW, de 298x804x840 mm, poids 24 kg, avec ventilateur à quatre vitesses, ajustement automatique de la vitesse du ventilateur, pression sonore à faible vitesse 35 dBA, débit d'air à vitesse élevée 35 m³/min, prise d'air extérieur (jusqu'à 20% du débit d'air nominal), possibilité de fermer n'importe quelle voie de soufflage pour faciliter l'installation dans les angles et dans les couloirs et la graduation de celles-ci par le contrôle à distance et pompe de drainage. (matériau) | 1 | 659548.92 | 659548.920 |
| mt42www090 | U | Kit de support pour la suspension du plafond, constitué de quatre tiges filetées en acier galvanisé, avec leurs chevilles, écrous et rondelles correspondants. (matériau) | 1 | 4360 | 4360.000 |
| mt42mee810a | U | Contrôle à distance par câble, connectable au bus M-Net, modèle PAR-U02MEDA-J "MITSUBISHI ELECTRIC", 140x25x120 mm, avec écran tactile LCD rétro-illuminé avec matrice de points, indicateur de l'état de fonctionnement avec LED multicolore configurable (10 couleurs disponibles), sonde de température ambiante, fonction de double température de consigne, fonction marche/arrêt, et 8 actions programmables pour chaque jour de la semaine. (matériau) | 1 | 68769.07 | 68769.070 |
| mt35aia090aa | m | Tube rigide en PVC, branchable, courbable à chaud, de couleur noire, de 16 mm de diamètre nominal, pour climatisation fixe en surface. Résistance à la compression 1250 N, résistance à l'impact 2 joules, température de travail -5°C jusqu'à 60°C, avec degré de protection IP547 selon NF EN 60529, propriétés électriques: isolant, non propagateur de la flamme. Selon NF EN 61386-1 et NF EN 61386-22. Comprend les colliers, les éléments de fixation et les accessoires (courbes, manchons, tés, coudes et courbes flexibles). (matériau) | 3 | 225.57 | 676.710 |
| mt42mee760 | m | Câble bus de communications, à 2 fils, de 0,5 mm² de section par fil. (matériau) | 3 | 594.55 | 1783.650 |
| mo005 | h | Compagnon professionnel III/CP2 installateur de climatisation. (main-d'œuvre) | 1.137 | 717.33 | 815.604 |
| mo104 | h | Ouvrier professionnel II/OP installateur de climatisation. (main-d'œuvre) | 1.137 | 520.85 | 592.206 |
| % | % | Frais de chantier des unités d'ouvrage | 2 % | 736546.160 | 14730.923 |
|  |  | Coûts directs |  |  | 751277.083 |

Déchets:
- pose: mt35aia090aa; facteur de déchet 0.0275
- pose: mt42mee760 Câble bus de communications, à 2 fils, de 0,5 mm² de section par fil; facteur de déchet 0.01394

## Ressources

**mt42mee223B** U Unité intérieure d'air conditionné à cassette
Données techniques: Coût énergétique 1110.623 MJ; Émission de CO2 75.989 kg
Déchets:
- emballage: re150101 Emballages en papier et en carton. (composant de déchet); quantité 0.18 kg; Code CED 15 01 01; Masse de l'élément 1 kg; Volume 0.001333 m3
- emballage: re170203 Plastique. (composant de déchet); quantité 0.09 kg; Code CED 17 02 03; Masse de l'élément 1 kg; Volume 0.001667 m3

**mt35aia090aa** m Tube rigide en PVC
Données techniques: Coût énergétique 11.626 MJ; Émission de CO2 0.577 kg; Code CED 17 02 03; Masse de l'élément 0.12 kg; Volume 0.0002 m3

**mt42mee760** m Câble bus de communications, à 2 fils, de 0,5 mm² de section par fil
Données techniques: Coût énergétique 1.881 MJ; Émission de CO2 0.096 kg; Code CED 17 04 11; Masse de l'élément 0.05 kg; Volume 0.000033 m3
Déchets:
- emballage: re150101 Emballages en papier et en carton; quantité 0.071 kg
