# Mur de clôture en béton

- Propriété du fichier: CYPE INGENIEROS, S.A.
- Format: FIEBDC-3/2002
- Zone géographique: Algérie
- Devise: DZD
- Coûts indirects: 3.00 %
- Frais généraux: 13.00 %
- Bénéfice: 6.00 %
- TVA: 19.00 %

## A VRD et aménagements extérieurs

### AL Clôtures et divisions

#### ALM Murs

**ALM020** m Mur de clôture en béton.
Clôture constituée de mur continu en béton armé, de 1 m de hauteur et 15 cm d'épaisseur, réalisé avec béton confectionné sur le chantier BCN: CPJ-CEM II/A 32,5 - TP - B 40 - 15/25 - E: 2a - BA - P 18-305, coulage avec des moyens manuels, et treillis soudé 150x300 mm et Ø 4,0-4,0 mm, en acier Fe E 500; montage et démontage du système de coffrage récupérable métallique pour finition visible. Comprend les profilés chanfreins pour le biseautage des bords et les séparateurs.
Inclut: Nettoyage et préparation de la surface d'appui. Implantation. Mise en place et aplomb du treillis soudé avec des séparateurs homologués. Mise en place des profilés chanfreins dans le coffrage. Montage du système de coffrage du muret. Réalisation des joints. Préparation du béton. Coulage et compactage du béton. Démontage du système de coffrage. Séchage du béton.
Critère pour le métré: Longueur mesurée selon documentation graphique du Projet, en déduisant la largeur de passage des portes et des portails.
Critère pour le mémoire: On mesurera la longueur réellement exécutée selon les spécifications du Projet, en déduisant la largeur de passage des portes et des portails.

| Code | U | Désignation | Quantité | Prix | Montant |
|---|---|---|---|---|---|
| mt07aco020d | U | Séparateur homologué pour murs. (matériau) | 2.400 | 8.81 | 21.14 |
| mt08eme030c | m² | Système de coffrage à deux faces, pour les murs, constitué de panneaux métalliques modulaires, jusqu'à 3 m de hauteur, y compris les éléments de réservation pour le passage des installations. (matériau) | 2.000 | 2691.99 | 5383.98 |
| mt07ame100bch | m² | Treillis soudé 150x300 mm, fils porteurs de 4 mm de diamètre et fils de répartition de 4 mm de diamètre, en acier Fe E 500. (matériau) | 1.100 | 129.87 | 142.86 |
| mt08var040a | U | Profilé chanfrein en PVC, de plusieurs dimensions et 2500 mm de longueur. (matériau) | 1.000 | 69.48 | 69.48 |
| mq06hor010 | h | Bétonnière électrique avec une capacité de gâchage de 160 l. (matériel) | 0.095 | 333.01 | 31.64 |
| au00auh040 |  | Vibreur de béton, électrique. | 1.000 | 0.00 | 0.00 |
| mo042 | h | Compagnon professionnel III/CP2 du béton. (main-d'œuvre) | 0.371 | 726.48 | 269.52 |
| mo089 | h | Ouvrier professionnel II/OP du béton. (main-d'œuvre) | 0.371 | 542.69 | 201.34 |
| mo113 | h | Ouvrier d'exécution I/OE1 construction. (main-d'œuvre) | 0.188 | 502.77 | 94.52 |
| mo112 | h | Ouvrier d'exécution I/OE2 construction. (main-d'œuvre) | 0.197 | 511.00 | 100.67 |
| % | % | Frais de chantier des unités d'ouvrage | 2 % | 6315.15 | 126.30 |
|  |  | Coûts directs |  |  | 6441.45 |
