# Couche extérieure de façade double paroi, en maçonnerie de briques apparentes en terre cuite

- Propriété du fichier: CYPE INGENIEROS, S.A.
- Format: FIEBDC-3/2002
- Zone géographique: Algérie
- Devise: DZD
- Coûts indirects: 3.00 %
- Frais généraux: 13.00 %
- Bénéfice: 6.00 %
- TVA: 19.00 %

## E Enveloppe et finition extérieure

### ER Façades lourdes

#### ERM Maçonneries apparentes

**ERM030** m² Couche extérieure de façade double paroi, en maçonnerie de briques apparentes en terre cuite.
Couche extérieure de façade double paroi, reposant partiellement sur le plancher, de 13,5 cm d'épaisseur, en maçonnerie de brique perforée apparente en terre cuite, clinker, couleur rouge, 28x13,5x5 cm, avec joints horizontaux et verticaux de 10 mm d'épaisseur, joint creux, pose avec du mortier de ciment industriel, couleur grise, M-5, fourni en vrac. Linteau en maçonnerie apparente sur profilé laminé, appareil en boutisse posé verticalement (briques sur chant). Revêtement des abouts de plancher et des poteaux avec briques coupées, placées avec du mortier haute adhérence.
Inclut: Définition des plans de façade via des plombs. Implantation, étage par étage. Marquage sur les poteaux des niveaux de référence générale d'étage et du niveau du revêtement. Mise en place et à l'aplomb des mires de référence. Tendu des cordeaux entre les mires. Mise en place des plombs fixes dans les arêtes. Mise en place des pièces par rangées à niveau. Revêtement des abouts de plancher et des poteaux. Réalisation de tous les travaux nécessaires pour la résolution des ouvertures. Rencontres de la maçonnerie avec les façades, les poteaux et les cloisons. Rencontre de la maçonnerie et du plancher supérieur. Révision des joints et nettoyage final du parement.
Critère pour le métré: Surface mesurée en grandeur nature depuis les faces extérieures de la façade, selon documentation graphique du Projet, en déduisant les ouvertures de surface supérieure à 2 m². Dans les ouvertures qui ne sont pas déduites, sont inclus les travaux pour réaliser la surface intérieure de l'ouverture.
Critère pour le mémoire: On mesurera, en grandeur réelle, depuis les faces extérieures de la façade, la surface réellement exécutée selon les spécifications du Projet, en déduisant les ouvertures de surface supérieure à 2 m². Dans les ouvertures qui ne sont pas déduites, sont inclus les travaux pour réaliser la surface intérieure de l'ouverture.

| Code | U | Désignation | Quantité | Prix | Montant |
|---|---|---|---|---|---|
| mt05bvk010a | U | Brique perforée apparente en terre cuite, clinker, couleur rouge, 28x13,5x5 cm, pour utilisation en maçonnerie non protégée (pièce en U), densité 1300 kg/m³, selon NF EN 771-1. (matériau) | 62.000 | 66.08 | 4096.96 |
| mt08aaa010a | m³ | Eau. (matériau) | 0.010 | 189.49 | 1.89 |
| mt09mif010cb | t | Mortier industriel pour maçonnerie, de ciment, couleur grise, catégorie M-5 (résistance à la compression 5 N/mm²), fourni en vrac, selon NF EN 998-2. (matériau) | 0.057 | 6341.52 | 361.47 |
| mt09moe020a | kg | Mortier-colle amélioré à liants mixtes, C2 TE, pour la pose en couche épaisse de pièces céramiques en parements verticaux extérieurs, selon NF EN 12004 (matériau) | 0.729 | 66.56 | 48.52 |
| mt08adt010 | kg | Adjuvant hydrofuge pour imperméabilisation des mortiers ou des bétons. (matériau) | 0.034 | 151.59 | 5.15 |
| mt50spa050m | m³ | Grosse planche en bois de pin, dimensions 20x7,2 cm. (matériau) | 0.001 | 42904.35 | 42.90 |
| mt50spa101 | kg | Clous en acier. (matériau) | 0.011 | 182.87 | 2.01 |
| mt50spa081a | U | Étai métallique télescopique, allant jusqu'à 3 m de hauteur. (matériau) | 0.003 | 1880.76 | 5.64 |
| mq06mms010 | h | Mélangeuse en continu avec silo, pour mortier industriel à sec, fourni en vrac. (matériel) | 0.216 | 187.03 | 40.40 |
| op00sie030 |  | Scie à disque de diamant, pour table de travail, à coupe humide. | 1.000 | 0.00 | 0.00 |
| op00tal010 |  | Perceuse. | 1.000 | 0.00 | 0.00 |
| mo021 | h | Compagnon professionnel III/CP2 construction pour des travaux de maçonnerie. (main-d'œuvre) | 1.154 | 698.09 | 805.60 |
| mo114 | h | Ouvrier d'exécution I/OE1 construction pour des travaux de maçonnerie. (main-d'œuvre) | 0.665 | 502.77 | 334.34 |
| % | % | Frais de chantier des unités d'ouvrage | 3 % | 5744.88 | 172.35 |
|  |  | Coûts directs |  |  | 5917.23 |
