# Couche extérieure de façade double paroi, en maçonnerie de briques apparentes en terre cuite, avec lame d'air légèrement ventilée

- Propriété du fichier: CYPE INGENIEROS, S.A.
- Format: FIEBDC-3/2002
- Zone géographique: Algérie
- Devise: DZD
- Coûts indirects: 3.00 %
- Frais généraux: 13.00 %
- Bénéfice: 6.00 %
- TVA: 19.00 %

## E Enveloppe et finition extérieure

### ER Façades lourdes

#### ERM Maçonneries apparentes

**ERM040** m² Couche extérieure de façade double paroi, en maçonnerie de briques apparentes en terre cuite, avec lame d'air légèrement ventilée.
Couche extérieure de façade double paroi, reposant partiellement sur le plancher, de 14 cm d'épaisseur, en maçonnerie de brique pleine apparente en terre cuite, façonnée-pressée, couleur rouge, 29x14x5 cm, avec des joints de 3 mm d'épaisseur, joint mince, pose avec du mortier de ciment industriel, couleur grise, M-5, fourni en vrac; avec lame d'air légèrement ventilée, via la réalisation d'ouvertures de ventilation, avec une aire effective de 10 cm² pour chaque m de façade (orifices, grilles ou creux dépourvus de mortier) pour la ventilation de la lame. Linteau en maçonnerie renforcée de briques coupées apparente, appareil en boutisse posé verticalement (briques sur chant); montage et démontage d'étai. Revêtement des abouts de plancher et des poteaux avec briques coupées, placées avec du mortier haute adhérence. Comprend les éléments d'ancrage en acier inoxydable AISI 304, avec double liberté de mouvement, pour la fixation de la maçonnerie à la structure, les attaches en acier inoxydable AISI 304, avec gaine plastique, pour le raccordement des parois maçonnées aux joints verticaux de mouvement et les chevilles à expansion avec douilles à expansion M6 et vis, pour la fixation des éléments de soutien et d'ancrage à la structure.
Critère d'évaluation économique: Le prix ne comprend pas le drainage. Le prix ne comprend pas les grilles de ventilation.
Inclut: Définition des plans de façade via des plombs. Implantation, étage par étage. Marquage sur les poteaux des niveaux de référence générale d'étage et du niveau du revêtement. Mise en place et à l'aplomb des mires de référence. Tendu des cordeaux entre les mires. Mise en place des plombs fixes dans les arêtes. Mise en place des pièces par rangées à niveau. Mise en place des dispositifs de connexion, des ancrages, des clés et des fixations métalliques. Revêtement des abouts de plancher et des poteaux. Réalisation de tous les travaux nécessaires pour la résolution des ouvertures. Réalisation des ouvertures de ventilation. Rencontres de la maçonnerie avec les façades, les poteaux et les cloisons. Rencontre de la maçonnerie et du plancher supérieur. Révision des joints et nettoyage final du parement.
Critère pour le métré: Surface mesurée en grandeur nature depuis les faces extérieures de la façade, selon documentation graphique du Projet, en déduisant les ouvertures de surface supérieure à 1 m². Dans les ouvertures qui ne sont pas déduites, sont inclus les travaux pour réaliser la surface intérieure de l'ouverture.
Critère pour le mémoire: On mesurera, en grandeur réelle, depuis les faces extérieures de la façade, la surface réellement exécutée selon les spécifications du Projet, en déduisant les ouvertures de surface supérieure à 1 m². Dans les ouvertures qui ne sont pas déduites, sont inclus les travaux pour réaliser la surface intérieure de l'ouverture.

| Code | U | Désignation | Quantité | Prix | Montant |
|---|---|---|---|---|---|
| mt05bpa010a | U | Brique pleine apparente en terre cuite, façonnée-pressée, couleur rouge, 29x14x5 cm, pour utilisation en maçonnerie non protégée (pièce en U), densité 1820 kg/m³, selon NF EN 771-1. (matériau) | 69.000 | 91.96 | 6345.24 |
| mt08aaa010a | m³ | Eau. (matériau) | 0.012 | 189.49 | 2.27 |
| mt09mif010cb | t | Mortier industriel pour maçonnerie, de ciment, couleur grise, catégorie M-5 (résistance à la compression 5 N/mm²), fourni en vrac, selon NF EN 998-2. (matériau) | 0.064 | 6341.52 | 405.86 |
| mt07aaa025a500 | U | Répercussion, par m² de couche extérieure en maçonnerie, d' éléments d'ancrage en acier inoxydable AISI 304, avec double liberté de mouvement, pour la fixation de la maçonnerie à la structure, attaches en acier inoxydable AISI 304, avec gaine plastique, pour le raccordement des parois maçonnées aux joints verticaux de mouvement et chevilles à expansion avec douilles à expansion M6 et vis, pour la fixation des éléments de soutien et d'ancrage à la structure. (matériau) | 1.000 | 726.84 | 726.84 |
| mt07aco055e | kg | Barres en acier haute adhérence, Fe E 500, de divers diamètres. (matériau) | 0.600 | 131.14 | 78.68 |
| mt09moe020a | kg | Mortier-colle amélioré à liants mixtes, C2 TE, pour la pose en couche épaisse de pièces céramiques en parements verticaux extérieurs, selon NF EN 12004 (matériau) | 0.729 | 66.56 | 48.52 |
| mt08adt010 | kg | Adjuvant hydrofuge pour imperméabilisation des mortiers ou des bétons. (matériau) | 0.034 | 151.59 | 5.15 |
| mt50spa050m | m³ | Grosse planche en bois de pin, dimensions 20x7,2 cm. (matériau) | 0.001 | 42904.35 | 42.90 |
| mt50spa101 | kg | Clous en acier. (matériau) | 0.011 | 182.87 | 2.01 |
| mt50spa081a | U | Étai métallique télescopique, allant jusqu'à 3 m de hauteur. (matériau) | 0.003 | 1880.76 | 5.64 |
| mq06mms010 | h | Mélangeuse en continu avec silo, pour mortier industriel à sec, fourni en vrac. (matériel) | 0.242 | 187.03 | 45.26 |
| op00sie030 |  | Scie à disque de diamant, pour table de travail, à coupe humide. | 1.000 | 0.00 | 0.00 |
| op00tal010 |  | Perceuse. | 1.000 | 0.00 | 0.00 |
| mo021 | h | Compagnon professionnel III/CP2 construction pour des travaux de maçonnerie. (main-d'œuvre) | 1.271 | 698.09 | 887.27 |
| mo114 | h | Ouvrier d'exécution I/OE1 construction pour des travaux de maçonnerie. (main-d'œuvre) | 0.771 | 502.77 | 387.64 |
| % | % | Frais de chantier des unités d'ouvrage | 3 % | 8983.28 | 269.50 |
|  |  | Coûts directs |  |  | 9252.78 |
