# Couche extérieure de façade double paroi, en maçonnerie de blocs de béton apparents

- Propriété du fichier: CYPE INGENIEROS, S.A.
- Format: FIEBDC-3/2002
- Zone géographique: Algérie
- Devise: DZD
- Coûts indirects: 3.00 %
- Frais généraux: 13.00 %
- Bénéfice: 6.00 %
- TVA: 19.00 %

## E Enveloppe et finition extérieure

### ER Façades lourdes

#### ERM Maçonneries apparentes

**ERM060** m² Couche extérieure de façade double paroi, en maçonnerie de blocs de béton apparents.
Couche extérieure de façade double paroi, reposant partiellement sur le plancher, de 15 cm d'épaisseur, en maçonnerie de bloc apparent en béton, lisse hydrofuge, couleur grise, 40x20x15 cm, résistance normalisée R10 (10 N/mm²), avec joints horizontaux et verticaux de 10 mm d'épaisseur, joint creux, pose avec du mortier de ciment confectionné sur chantier, avec 250 kg/m³ de ciment, couleur blanche (avec sable de marbre blanc), dosage 1:6, fourni en sacs. Linteau en maçonnerie renforcée de blocs en "U" de béton, remplissage de béton de remplissage confectionné sur le chantier, BCN: CPJ-CEM II/A 32,5 - Fl - B 25 - 5/15 - E: 2a - NA - P 18-305; montage et démontage d'étai. Revêtement des abouts de plancher et des poteaux avec planelles en béton, mises en place avec du mortier haute adhérence.
Inclut: Définition des plans de façade via des plombs. Implantation, étage par étage. Marquage sur les poteaux des niveaux de référence générale d'étage et du niveau du revêtement. Mise en place et à l'aplomb des mires de référence. Tendu des cordeaux entre les mires. Mise en place des plombs fixes dans les arêtes. Préparation du mortier. Mise en place des pièces par rangées à niveau. Revêtement des abouts de plancher et des poteaux. Réalisation de tous les travaux nécessaires pour la résolution des ouvertures. Rencontres de la maçonnerie avec les façades, les poteaux et les cloisons. Rencontre de la maçonnerie et du plancher supérieur. Révision des joints et nettoyage final du parement.
Critère pour le métré: Surface mesurée en grandeur nature depuis les faces extérieures de la façade, selon documentation graphique du Projet, en déduisant les ouvertures de surface supérieure à 2 m². Dans les ouvertures qui ne sont pas déduites, sont inclus les travaux pour réaliser la surface intérieure de l'ouverture.
Critère pour le mémoire: On mesurera, en grandeur réelle, depuis les faces extérieures de la façade, la surface réellement exécutée selon les spécifications du Projet, en déduisant les ouvertures de surface supérieure à 2 m². Dans les ouvertures qui ne sont pas déduites, sont inclus les travaux pour réaliser la surface intérieure de l'ouverture.

| Code | U | Désignation | Quantité | Prix | Montant |
|---|---|---|---|---|---|
| mt03bhe010ace | U | Bloc apparent en béton, lisse hydrofuge, couleur grise, 40x20x15 cm, catégorie II, résistance normalisée R10 (10 N/mm²), densité 1200 kg/m³; avec le prix augmenté de 20% pour cause de pièces spéciales: chaînages et demi-blocs. Selon NF EN 771-3. (matériau) | 13.000 | 100.92 | 1311.96 |
| mt08aaa010a | m³ | Eau. (matériau) | 0.010 | 189.49 | 1.89 |
| mt01arg005b | t | Sable de marbre blanc, pour mortier confectionné sur le chantier. (matériau) | 0.018 | 12822.21 | 230.80 |
| mt08cem041a | kg | Ciment blanc en sacs. (matériau) | 2.772 | 19.55 | 54.19 |
| mt08cem000a | kg | Ciment gris en sacs. (matériau) | 2.774 | 13.77 | 38.20 |
| mt01arg000a | m³ | Sable criblé. (matériau) | 0.002 | 2807.51 | 5.62 |
| mt01arg001ag | m³ | Gros granulats homogénéisés, de taille maximale 12,5 mm. (matériau) | 0.005 | 3030.50 | 15.15 |
| mt07aco055e | kg | Barres en acier haute adhérence, Fe E 500, de divers diamètres. (matériau) | 0.900 | 131.14 | 118.03 |
| mt03bhe012aa | U | Planelle apparente en béton, lisse, couleur grise, 40x20x4 cm. (matériau) | 2.000 | 51.10 | 102.20 |
| mt09moe020a | kg | Mortier-colle amélioré à liants mixtes, C2 TE, pour la pose en couche épaisse de pièces céramiques en parements verticaux extérieurs, selon NF EN 12004 (matériau) | 0.729 | 66.56 | 48.52 |
| mt08adt010 | kg | Adjuvant hydrofuge pour imperméabilisation des mortiers ou des bétons. (matériau) | 0.034 | 151.59 | 5.15 |
| mt50spa050m | m³ | Grosse planche en bois de pin, dimensions 20x7,2 cm. (matériau) | 0.001 | 42904.35 | 42.90 |
| mt50spa101 | kg | Clous en acier. (matériau) | 0.011 | 182.87 | 2.01 |
| mt50spa081a | U | Étai métallique télescopique, allant jusqu'à 3 m de hauteur. (matériau) | 0.003 | 1880.76 | 5.64 |
| mq06hor010 | h | Bétonnière électrique avec une capacité de gâchage de 160 l. (matériel) | 0.010 | 333.01 | 3.33 |
| mo021 | h | Compagnon professionnel III/CP2 construction pour des travaux de maçonnerie. (main-d'œuvre) | 0.804 | 698.09 | 561.26 |
| mo114 | h | Ouvrier d'exécution I/OE1 construction pour des travaux de maçonnerie. (main-d'œuvre) | 0.580 | 502.77 | 291.61 |
| % | % | Frais de chantier des unités d'ouvrage | 3 % | 2838.46 | 85.15 |
|  |  | Coûts directs |  |  | 2923.61 |
