# Paroi intérieure, en maçonnerie de blocs de béton apparents

- Propriété du fichier: CYPE INGENIEROS, S.A.
- Format: FIEBDC-3/2002
- Zone géographique: Algérie
- Devise: DZD
- Coûts indirects: 3.00 %
- Frais généraux: 13.00 %
- Bénéfice: 6.00 %
- TVA: 19.00 %

## F Aménagements et finitions

### FC Cloisons

#### FCM Maçonneries apparentes

**FCM020** m² Paroi intérieure, en maçonnerie de blocs de béton apparents.
Paroi intérieure, de 10 cm d'épaisseur, en maçonnerie de bloc apparent en béton, lisse hydrofuge, couleur blanche, 40x20x10 cm, résistance normalisée R10 (10 N/mm²), avec joints horizontaux et verticaux de 10 mm d'épaisseur, joint creux, pose avec du mortier de ciment confectionné sur chantier, avec 250 kg/m³ de ciment, couleur grise, dosage 1:6, fourni en vrac.
Inclut: Implantation et tracé dans le plancher des cloisons à réaliser. Marquage sur les poteaux des niveaux de référence générale d'étage et du niveau du revêtement. Mise en place et à l'aplomb des mires de référence. Tendu des cordeaux entre les mires. Préparation du mortier. Mise en place des pièces par rangées à niveau. Réalisation de tous les travaux nécessaires pour la résolution des ouvertures. Rencontres de la maçonnerie avec les façades, les poteaux et les cloisons. Rencontre de la maçonnerie et du plancher supérieur. Révision des joints et nettoyage final du parement.
Critère pour le métré: Surface mesurée selon documentation graphique du Projet, sans dupliquer les coins ni les rencontres, en déduisant les ouvertures de surface supérieure à 3 m².
Critère pour le mémoire: On mesurera la surface réellement exécutée selon les spécifications du Projet, sans dupliquer les coins ni les rencontres, en déduisant les ouvertures de surface supérieure à 3 m².

| Code | U | Désignation | Quantité | Prix | Montant |
|---|---|---|---|---|---|
| mt03bhe010age | U | Bloc apparent en béton, lisse hydrofuge, couleur blanche, 40x20x10 cm, catégorie II, résistance normalisée R10 (10 N/mm²), densité 1200 kg/m³; avec le prix augmenté de 20% pour cause de pièces spéciales: chaînages et demi-blocs. Selon NF EN 771-3. (matériau) | 13.000 | 104.76 | 1361.88 |
| mt08aaa010a | m³ | Eau. (matériau) | 0.004 | 189.49 | 0.76 |
| mt01arg005a | t | Sable de carrière, pour mortier confectionné sur le chantier. (matériau) | 0.011 | 2006.95 | 22.08 |
| mt08cet020e | t | Ciment CEM II / A-L 32,5 N, en vrac, selon NF EN 197-1. (matériau) | 0.002 | 11323.49 | 22.65 |
| mq06hor010 | h | Bétonnière électrique avec une capacité de gâchage de 160 l. (matériel) | 0.005 | 333.01 | 1.67 |
| mo021 | h | Compagnon professionnel III/CP2 construction pour des travaux de maçonnerie. (main-d'œuvre) | 0.592 | 698.09 | 413.27 |
| mo114 | h | Ouvrier d'exécution I/OE1 construction pour des travaux de maçonnerie. (main-d'œuvre) | 0.354 | 502.77 | 177.98 |
| % | % | Frais de chantier des unités d'ouvrage | 2 % | 2000.29 | 40.01 |
|  |  | Coûts directs |  |  | 2040.30 |
