# Contrecloison en plaques de plâtre GRG

- Propriété du fichier: CYPE INGENIEROS, S.A.
- Format: FIEBDC-3/2002
- Zone géographique: Algérie
- Devise: DZD
- Coûts indirects: 3.00 %
- Frais généraux: 13.00 %
- Bénéfice: 6.00 %
- TVA: 19.00 %

## F Aménagements et finitions

### FD Doublages

#### FDQ Contrecloisons en plaques de plâtre GRG sur ossature métallique

**FDQ010** m² Contrecloison en plaques de plâtre GRG.
Contrecloison reliée à la paroi, de 64 mm d'épaisseur totale, avec niveau de qualité de la finition Q3, constitué de plaque de plâtre GRG type de résistance élevée à l'impact de 15 mm d'épaisseur, boulonnée directement sur une ossature autoportante en acier galvanisé constituée de rails horizontaux, solidement fixés au plancher et au plafond et montants verticaux de 49 mm et 0,6 mm d'épaisseur avec une modulation de 400 mm et avec disposition normale "N", montés sur rails et fixés au parement vertical. Comprend la bande de désolidarisation; les fixations pour l'ancrage des profilés métalliques; la visserie pour la fixation des plaques et la pâte à joints; la pâte de finition.
Critère d'évaluation économique: Le prix comprend la résolution des rencontres et des points singuliers, mais il ne comprend pas l'isolation à placer entre les plaques et le parement.
Inclut: Implantation et tracé sur les planchers inférieur et supérieur des profilés. Mise en place d'une bande d'étanchéité et de rails inférieurs, sur le revêtement de sol terminé ou la base d'assise. Mise en place d'une bande d'étanchéité et de rails supérieurs, sous planchers. Mise en place et fixation des montants sur les éléments horizontaux. Découpe des plaques. Fixation des plaques. Implantation des boîtes d'encastrement de l'appareillage électrique et de dérivation pour le passage des installations, et perforation postérieure des plaques. Traitement des joints. Extension de la pâte de finition.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pna080b | m | Bande étanche autoadhésive, en mousse de polyéthylène réticulé à cellules fermées, de 50 mm de largeur; pour l'étanchéité de la base et l'isolation acoustique du périmètre des cloisons et doublages de plaques. (matériau) | 0.800 | 31.69 | 25.35 |
| mt12pna050a | m | Rail, de profilé en acier galvanisé Z1 (Z140), fabriqué par laminage à froid, 50x35 mm de section et 0,6 mm d'épaisseur, selon NF DTU 25.41 P1-2 et NF EN 14195. (matériau) | 0.800 | 203.17 | 162.54 |
| mt12pna060a | m | Montant, de profilé en acier galvanisé Z1 (Z140), fabriqué par laminage à froid, 49x50 mm de section et 0,6 mm d'épaisseur, selon NF DTU 25.41 P1-2 et NF EN 14195. (matériau) | 3.000 | 275.30 | 825.90 |
| mt12pna010dw | m² | Plaque de plâtre GRG, sans carton, de résistance élevée à l'impact / NF EN 13815 - 600 / 1200 / 15 / à bords longitudinaux inégaux, constituée d'une âme en plâtre d'origine naturelle renforcée par l'inclusion dans la masse de fibre de verre; Euroclasse A1 de réaction au feu, selon NF EN 13501-1. (matériau) | 1.020 | 1125.32 | 1147.83 |
| mt12pna020b | U | Vis autoforeuse, avec tête en trompette, de 25 mm de longueur, pour installation de plaques de plâtre GRG sur des profilés d'épaisseur inférieure à 6 mm. (matériau) | 18.000 | 2.05 | 36.90 |
| mt12pna025a | U | Fixation composée d'une cheville et d'une vis à tête fraisée, de 5x30 mm. (matériau) | 2.000 | 9.36 | 18.72 |
| mt12pna030bp | kg | Pâte à joints, de prise normale (60 minutes), avec adjuvant hydrofuge; pour application manuelle ou mécanique sans bande à joint. (matériau) | 0.110 | 260.40 | 28.64 |
| mt12pna030ow | kg | Pâte de finition, à prise lente (90 minutes). (matériau) | 0.110 | 103.27 | 11.36 |
| mt12pna040b | U | Cartouche de 300 cm³ de mastic monocomposant; pour le scellement de rencontres périmétriques. (matériau) | 0.033 | 488.09 | 16.11 |
| op00fre010 |  | Fraiseuse. | 1.000 | 0.00 | 0.00 |
| op00sie010 |  | Scie sauteuse. | 1.000 | 0.00 | 0.00 |
| op00tal010 |  | Perceuse. | 1.000 | 0.00 | 0.00 |
| op00ato010 |  | Tournevis. | 1.000 | 0.00 | 0.00 |
| mo053 | h | Compagnon professionnel III/CP2 plaquiste. (main-d'œuvre) | 0.442 | 717.33 | 317.06 |
| mo100 | h | Ouvrier professionnel II/OP plaquiste. (main-d'œuvre) | 0.442 | 521.84 | 230.65 |
| % | % | Frais de chantier des unités d'ouvrage | 2 % | 2821.06 | 56.42 |
|  |  | Coûts directs |  |  | 2877.48 |
