# Peinture au silicate sur parement intérieur en plaques silico-calcaires autoclavées

- Propriété du fichier: CYPE INGENIEROS, S.A.
- Format: FIEBDC-3/2002
- Zone géographique: Algérie
- Devise: DZD
- Coûts indirects: 3.00 %
- Frais généraux: 13.00 %
- Bénéfice: 6.00 %
- TVA: 19.00 %

## F Aménagements et finitions

### FP Peintures

#### FPM Peintures minérales

**FPM060** m² Peinture au silicate sur parement intérieur en plaques silico-calcaires autoclavées.
Application manuelle de deux couches de peinture au silicate, couleur blanche, finition mate, texture lisse, la première couche diluée avec 10% d'eau et la suivante diluée avec 5% d'eau, (rendement: 0,17 l/m² chaque couche); application préalable d'une couche d'impression à séchage rapide, à base de copolymères acryliques en dispersion aqueuse, dioxyde de titane et pigments de type "extenseur" sélectionnés, sur parement intérieur en plaques silico-calcaires autoclavées, vertical et horizontal des escaliers.
Critère d'évaluation économique: Le prix comprend la protection des éléments du contour qui pourraient être affectés pendant les travaux et la résolution des points singuliers.
Inclut: Préparation et nettoyage préalable du support. Préparation du mélange. Application d'une couche de fond. Application de deux couches de finition.
Critère pour le métré: Surface mesurée selon documentation graphique du Projet, avec le même critère que le support de base.
Critère pour le mémoire: On mesurera la surface réellement exécutée selon les spécifications du Projet, avec le même critère que le support de base.

| Code | U | Désignation | Quantité | Prix | Montant |
|---|---|---|---|---|---|
| mt27pfj200a | l | Impression à séchage rapide, à base de copolymères acryliques en dispersion aqueuse, dioxyde de titane et pigments de type "extenseur" sélectionnés, couleur blanche, finition mate, sans odeur, à appliquer à la brosse, au rouleau ou au pistolet. (matériau) | 0.100 | 1018.84 | 101.88 |
| mt27pir110a | l | Peinture pour intérieur, à base de silicate potassique modifié en dispersion aqueuse, dioxyde de titane et pigments de type "extenseur" sélectionnés, couleur blanche, finition mate, texture lisse, antimoisissure, autonettoyante, respirante et résistante aux rayons UV; à appliquer à la brosse ou au rouleau. (matériau) | 0.340 | 1556.80 | 529.31 |
| op00tal020 |  | Malaxeur électrique. | 1.000 | 0.00 | 0.00 |
| mo038 | h | Compagnon professionnel III/CP2 peintre. (main-d'œuvre) | 0.202 | 698.09 | 141.01 |
| mo076 | h | Ouvrier professionnel II/OP peintre. (main-d'œuvre) | 0.202 | 521.84 | 105.41 |
| % | % | Frais de chantier des unités d'ouvrage | 2 % | 877.61 | 17.55 |
|  |  | Coûts directs |  |  | 895.16 |
