# FIEBDC-3

- Propriété du fichier: CYPE INGENIEROS, S.A.
- Format: FIEBDC-3/2002
- Zone géographique: Algérie
- Devise: DZD
- Coûts indirects: 3.00 %
- Frais généraux: 13.00 %
- Bénéfice: 6.00 %
- TVA: 19.00 %

| Code | U | Désignation | Prix |
|---|---|---|---|
| mt09mcp020fB | kg | Mortier de joints de résines réactives, type RG, selon NF EN 13888, couleur blanche, pour joints de 1 à 15 mm, à deux composants à base de résine époxydique, charges inertes, additifs et catalyseurs organiques, avec résistance aux acides, avec effet bactériostatique, antimoisissure, spécial pour le jointoiement de tout type de pièces céramiques et pierres naturelles dans les zones chimiquement agressives ou en contact avec les aliments. (matériau) | 2007.13 |
| mt09mcp100d | kg | Mortier-colle amélioré, C2 TE, selon NF EN 12004, avec résistance au glissement et temps ouvert allongé, couleur blanche, à base de ciment à haute résistance, granulats sélectionnés, additifs et résines synthétiques, pour la pose en couche mince de tut type de pièces céramiques en parements verticaux intérieurs et revêtements intérieurs et extérieurs. (matériau) | 63.60 |
| mt18acc100a | U | Kit de croisillons en PVC pour garantir une épaisseur des joints entre les pièces entre 1 et 20 mm, pour carrelage mural et au sol. (matériau) | 288.53 |
| mt18bcb100vb | m² |  |  |

## Autres textes du fichier
- Pièces en tomette, de 140x280x8 mm, gamme moyenne, capacité d'absorption en eau 6%
