# Fermette, en bois scié

- Propriété du fichier: CYPE INGENIEROS, S.A.
- Format: FIEBDC-3/2002
- Zone géographique: Algérie
- Devise: DZD
- Coûts indirects: 3.00 %
- Frais généraux: 13.00 %
- Bénéfice: 6.00 %
- TVA: 19.00 %

## G Structure et gros oeuvre

### GC Charpentes et couvertures autoportantes

#### GCB Charpentes bois

**GCB020** m³ Fermette, en bois scié.
Fermette de 6 m de portée, pente 30%, constituée d'éléments de bois scié de pin, de 90x180 mm de section, avec finition brossée; connexions avec ferrures en acier inoxydable AISI 316 et vis à tôle en acier inoxydable AISI 316, pour assemblage de structures en bois; séparation entre fermes jusqu'à 5 m.
Inclut: Implantation et marquage des axes d'appui en tête d'un mur ou d'un poteau. Préparation de la surface d'appui. Implantation et découpe des planches. Montage de la ferme. Mise en place et fixation provisoire de la ferme. Aplomb et nivellement. Connexion de la ferme et de sa base d'appui.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mee101an | m³ | Bois scié de pin pour fermes traditionnelles, de jusqu'à 5 m de longueur, de 90x180 mm de section, avec finition brossée. (matériau) | 1.000 | 77111.62 | 77111.62 |
| mt07emr511l | kg | Ferrures en acier inoxydable AISI 316 et vis à tôle en acier inoxydable AISI 316, pour assemblage de structures en bois, pour les classes de service 1, 2 et 3 selon NF EN 1995-1-1. (matériau) | 2.500 | 2467.63 | 6169.08 |
| mq07gte010b | h | Grue autopropulsée à bras télescopique avec une capacité d'élévation de 20 t et 20 m de hauteur maximale de travail. (matériel) | 5.700 | 6162.13 | 35124.14 |
| op00cla010 |  | Cloueuse pneumatique. | 1.000 | 0.00 | 0.00 |
| op00cep010 |  | Varlope. | 1.000 | 0.00 | 0.00 |
| mo048 | h | Compagnon professionnel III/CP2 charpentier bois. (main-d'œuvre) | 23.487 | 726.48 | 17062.84 |
| mo095 | h | Ouvrier professionnel II/OP charpentier bois. (main-d'œuvre) | 8.405 | 542.69 | 4561.31 |
| % | % | Frais de chantier des unités d'ouvrage | 2 % | 140028.99 | 2800.58 |
|  |  | Coûts directs |  |  | 142829.57 |
