# Pieu à tube battu avec sabot

- Propriété du fichier: CYPE INGENIEROS, S.A.
- Format: FIEBDC-3/2002
- Zone géographique: Algérie
- Devise: DZD
- Coûts indirects: 3.00 %
- Frais généraux: 13.00 %
- Bénéfice: 6.00 %
- TVA: 19.00 %

## G Structure et gros oeuvre

### GF Fondations

#### GFC Pieux coulés en place

**GFC030** m Pieu à tube battu avec sabot.
Pieu de fondation en béton armé de 35 cm de diamètre, pour un groupe de pieux, allant jusqu'à 15 m de profondeur. Exécuté par déplacement des terres, dans terrain meuble, via un système mécanique de battage à tube récupérable, pourvu à son extrémité inférieure d'une pointe préfabriquée ou d'un sabot, puis bétonnage en continu à sec du pieux. Réalisé avec béton prêt à l'emploi BCN: CPJ-CEM II/A 32,5 PM - Fl - B 30 - 5/15 - E: 4a¹ - BA - destiné à être pompé - P 18-305, coulage depuis le camion au moyen d'un tube plongeur, et acier Fe E 500, avec une quantité approximative de 5,65 kg/m. Comprend le fil de fer à lier et les séparateurs.
Critère d'évaluation économique: Le prix comprend le transport, l'installation, le montage et le démontage de l'équipement mécanique, le ferraillage de l'armature (coupe, façonnage et assemblage des éléments) sur l'aire de ferraillage en chantier et la pose en coffrage sur site.
Inclut: Implantation et tracé des axes des groupes de pieux. Battage du tube avec un sabot en pointe. Mise en place de l'armature. Mise en oeuvre du béton. Extraction du tubage simultanément au compactage du béton. Nettoyage et retrait des matériaux excédants.
Critère pour le métré: Longueur mesurée selon documentation graphique du Projet, depuis la pointe jusqu'à la face inférieure de la semelle sur pieux, augmentée d'un mètre par la formation du bulbe.
Critère pour le mémoire: On mesurera la longueur, prise sur le terrain avant le bétonnage, du pieu réellement exécuté selon les spécifications du Projet, depuis la pointe jusqu'à la face inférieure de la semelle sur pieux, sans inclure l'excès de béton consommé sur le volume théorique correspondant au diamètre nominal du pieu.

| Code | U | Désignation | Quantité | Prix | Montant |
|---|---|---|---|---|---|
| mt07aco020k | U | Séparateur homologué pour pieux. (matériau) | 3.000 | 14.10 | 42.30 |
| mt07aco055e | kg | Barres en acier haute adhérence, Fe E 500, de divers diamètres. (matériau) | 5.933 | 131.14 | 778.05 |
| mt08var050 | kg | Fil de fer galvanisé pour attacher, de 1,30 mm de diamètre. (matériau) | 0.040 | 189.49 | 7.58 |
| mt10haf040wfgb | m³ | Béton prêt à l'emploi BCN: CPJ-CEM II/A 32,5 PM - Fl - B 30 - 5/15 - E: 4a¹ - BA - destiné à être pompé - P 18-305. (matériau) | 0.110 | 16741.93 | 1841.61 |
| mq03pii102a | h | Équipement complet pour perforation de pieu à déplacement avec sabot. (matériel) | 0.127 | 24131.14 | 3064.65 |
| au00auh020 |  | Rigole pour le coulage du béton. | 1.000 | 0.00 | 0.00 |
| au00auh050 |  | Tube plongeur. | 1.000 | 0.00 | 0.00 |
| mo043 | h | Compagnon professionnel III/CP2 ferrailleur. (main-d'œuvre) | 0.045 | 726.48 | 32.69 |
| mo090 | h | Ouvrier professionnel II/OP ferrailleur. (main-d'œuvre) | 0.064 | 542.69 | 34.73 |
| mo045 | h | Compagnon professionnel III/CP2 bétonneur. (main-d'œuvre) | 0.129 | 726.48 | 93.72 |
| mo092 | h | Ouvrier professionnel II/OP bétonneur. (main-d'œuvre) | 0.174 | 542.69 | 94.43 |
| % | % | Frais de chantier des unités d'ouvrage | 2 % | 5989.76 | 119.80 |
|  |  | Coûts directs |  |  | 6109.56 |
