# Pieu foré à la tarière creuse

- Propriété du fichier: CYPE INGENIEROS, S.A.
- Format: FIEBDC-3/2002
- Zone géographique: Algérie
- Devise: DZD
- Coûts indirects: 3.00 %
- Frais généraux: 13.00 %
- Bénéfice: 6.00 %
- TVA: 19.00 %

## G Structure et gros oeuvre

### GF Fondations

#### GFC Pieux coulés en place

**GFC090** m Pieu foré à la tarière creuse.
Pieu de fondation en béton armé de 35 cm de diamètre, pour un groupe de pieux, allant jusqu'à 15 m de profondeur. Exécuté par forage des terres, dans terrain de 25 à 50 kg/cm² de résistance, via un système mécanique, sans blindage, puis bétonnage en continu à sec par pompage à travers la colonne de l'outil de perforation du pieu. Réalisé avec béton prêt à l'emploi BCN: CPJ-CEM II/A 32,5 - Fl - B 35 - 5/15 - E: 2a - BA - destiné à être pompé - P 18-305, coulage depuis le camion à pompe stationnaire, et acier Fe E 500, avec une quantité approximative de 5,6 kg/m. Comprend le fil de fer à lier et les séparateurs.
Critère d'évaluation économique: Le prix comprend le transport, l'installation, le montage et le démontage de l'équipement mécanique, le ferraillage de l'armature (coupe, façonnage et assemblage des éléments) sur l'aire de ferraillage en chantier et la pose en coffrage sur site.
Inclut: Implantation et tracé des axes des groupes de pieux. Balayage des terres. Extraction de la mèche simultanément à la mise en oeuvre du béton. Mise en place de l'armature dans le béton frais. Nettoyage et retrait des matériaux excédants.
Critère pour le métré: Longueur mesurée selon documentation graphique du Projet, augmentée d'un mètre par la formation du bulbe.
Critère pour le mémoire: On mesurera la longueur, prise sur le terrain avant le bétonnage, du pieu réellement exécuté selon les spécifications du Projet, depuis la pointe jusqu'à la face inférieure de la semelle sur pieux, sans inclure l'excès de béton consommé sur le volume théorique correspondant au diamètre nominal du pieu.

| Code | U | Désignation | Quantité | Prix | Montant |
|---|---|---|---|---|---|
| mt07aco020k | U | Séparateur homologué pour pieux. (matériau) | 3.000 | 14.10 | 42.30 |
| mt07aco055e | kg | Barres en acier haute adhérence, Fe E 500, de divers diamètres. (matériau) | 5.880 | 131.14 | 771.10 |
| mt08var050 | kg | Fil de fer galvanisé pour attacher, de 1,30 mm de diamètre. (matériau) | 0.039 | 189.49 | 7.39 |
| mt10haf040vbja | m³ | Béton prêt à l'emploi BCN: CPJ-CEM II/A 32,5 - Fl - B 35 - 5/15 - E: 2a - BA - destiné à être pompé - P 18-305. (matériau) | 0.125 | 15774.36 | 1971.80 |
| mq03pii108a | h | Équipement complet pour perforation de pieu forage et bétonnage par tube central. (matériel) | 0.070 | 36196.71 | 2533.77 |
| mq06bhe020 | h | Pompe stationnaire, pour le pompage du béton. (matériel) | 0.052 | 6054.02 | 314.81 |
| au00auh020 |  | Rigole pour le coulage du béton. | 1.000 | 0.00 | 0.00 |
| mo043 | h | Compagnon professionnel III/CP2 ferrailleur. (main-d'œuvre) | 0.045 | 726.48 | 32.69 |
| mo090 | h | Ouvrier professionnel II/OP ferrailleur. (main-d'œuvre) | 0.064 | 542.69 | 34.73 |
| mo045 | h | Compagnon professionnel III/CP2 bétonneur. (main-d'œuvre) | 0.131 | 726.48 | 95.17 |
| mo092 | h | Ouvrier professionnel II/OP bétonneur. (main-d'œuvre) | 0.182 | 542.69 | 98.77 |
| % | % | Frais de chantier des unités d'ouvrage | 2 % | 5902.53 | 118.05 |
|  |  | Coûts directs |  |  | 6020.58 |
