# Appui de fenêtre

- Propriété du fichier: CYPE INGENIEROS, S.A.
- Format: FIEBDC-3/2002
- Zone géographique: Algérie
- Devise: DZD
- Coûts indirects: 3.00 %
- Frais généraux: 13.00 %
- Bénéfice: 6.00 %
- TVA: 19.00 %

## G Structure et gros oeuvre

### GM Murs

#### GMP Pierre

**GMP060** m Appui de fenêtre.
Appui de fenêtre de granit Gris Mondariz de section rectangulaire taillée de 10x20 cm, finition bouchardée dans les faces visibles, avec les bords adoucis, pose sur mortier de ciment confectionné sur chantier, avec 250 kg/m³ de ciment, couleur grise, dosage 1:6, fourni en sacs, pour réalisation d'une ouverture dans un mur en pierres de taille, et jointement entre pièces et des assemblages avec les murs avec du mortier de joints cémenteux amélioré, type CG2 W A, selon NF EN 13888, avec absorption d'eau réduite et résistance élevée à l'abrasion, couleur Terracota.
Inclut: Implantation du niveau d'appui. Préparation du mortier. Extension de la couche de mortier. Mise en place. Nivellement. Encastrement de l'appui de fenêtre dans le mur. Jointoiement et nettoyage.
Critère pour le métré: Longueur de la largeur du vide, mesurée selon documentation graphique du Projet, augmentée de 5 cm de chaque côté.
Critère pour le mémoire: On mesurera, avec la largeur du vide, la longueur réellement exécutée selon les spécifications du Projet, y compris les encastrement dans les jambages.

| Code | U | Désignation | Quantité | Prix | Montant |
|---|---|---|---|---|---|
| mt06jdl020kd | m | Appui de fenêtre de granit Gris Mondariz de section rectangulaire taillée de 10x20 cm, finition bouchardée dans les faces visibles, avec les bords adoucis, selon NF EN 771-6. (matériau) | 1.000 | 2151.85 | 2151.85 |
| mt08aaa010a | m³ | Eau. (matériau) | 0.004 | 189.49 | 0.76 |
| mt01arg005a | t | Sable de carrière, pour mortier confectionné sur le chantier. (matériau) | 0.015 | 2006.95 | 30.10 |
| mt08cem000a | kg | Ciment gris en sacs. (matériau) | 2.394 | 13.77 | 32.97 |
| mt09mcw050bv | kg | Mortier de joints cémenteux amélioré, type CG2 W A, selon NF EN 13888, avec absorption d'eau réduite et résistance élevée à l'abrasion, couleur Terracota, composé de ciment blanc, ciment gris, granulats calcaires, résines synthétiques, additifs organiques et inorganiques spécifiques et pigments minéraux, avec un contenu très bas de composés organiques volatiles (COV), extra-fin et imperméable à l'eau, pour jointoiement de tout type de pièces céramiques et pierres naturelles, pour joints de jusqu'à 3 mm. (matériau) | 0.095 | 155.94 | 14.81 |
| mq06hor010 | h | Bétonnière électrique avec une capacité de gâchage de 160 l. (matériel) | 0.007 | 333.01 | 2.33 |
| mo022 | h | Compagnon professionnel III/CP2 poseur de pierre naturelle. (main-d'œuvre) | 0.252 | 698.09 | 175.92 |
| mo060 | h | Ouvrier professionnel II/OP poseur de pierre naturelle. (main-d'œuvre) | 0.360 | 521.84 | 187.86 |
| % | % | Frais de chantier des unités d'ouvrage | 2 % | 2596.60 | 51.93 |
|  |  | Coûts directs |  |  | 2648.53 |
